# 2202_MAINZ HWK
Angebotsaufforderung (GAEB DA XML 3.3, DA83)
Projekt: 2202_MAI
Währung: EUR
Erstellt mit: CaliforniaX by G&W Software AG, CaliforniaX V24.1.06, 03.11.2025

## LEISTUNGSVERZEICHNIS HOHLRAUMBODEN
LEISTUNGSVERZEICHNIS  HOHLRAUMBODEN

Projekt  Neubau Handwerkskammer Rheinhessen

Bauherr  Handwerkskammer Rhein-Hessen, Dagobertstraße 2, 55116 Mainz

## TECHNISCHE VORBEMERKUNGEN (TV)

## 1. Umfang der Leistungen
1. Umfang der Leistungen

Gegenstand dieses Leistungsverzeichnisses sind Hohlraumbodenarbeiten für die
Errichtung der Handwerkskammer Rhein-Hessen

Die nach diesem Leistungsverzeichnis zu erbringenden Leistungen
beschreiben im wesentlichen

-  Alle Bauteile
-  Hohlraumboden
-  Arbeiten gegen Nachweis

Hinweise:

- Die abgegebenen Einheitspreise sind Festpreise bis zum Ende der Bauzeit.
  In den Einheitspreisen sind sämtliche Nebenleistungen, Versicherungen, Fahrt
  kosten, Auslösungen etc. enthalten. Für die angebotenen Leistungen über
  nimmt der Bieter die Verpflichtung der Vollständigkeit, d.h. Leistungen, die
  sich zwangsläufig ergeben hat er mit einzukalkulieren, auch wenn sie im
  Leistungsverzeichnis nicht ausdrücklich erwähnt sind.

- Grundsätzlich gilt jeder Angebotspreis jeder Position eines Kapitels
  oder Titels je nach Notwendigkeit auch für alle anderen Kapitel oder
  Titel, sofern diese Position dort nicht beschrieben wurde und es
  zudem auch keine abweichenden Leistungskriterien gibt.

- Alle für die Herstellung der Bauteile, Konstruktionen, etc. des AN
  notwendigen Leistungen wie Herstellen von Aussparungen,
  Ausschnitten, Schrägschnitten, Bohrungen, etc. in den Bauteilen des
  AN sind in die Einheitspreise einzurechnen, auch wenn die einzelnen
  Leistungen zur Herstellung der Gesamtkonstruktionen in verschiedenen
  Titeln (Kapiteln) dieser Ausschreibung beinhaltet sind.

- Das Angebot ist für den Auftraggeber kostenlos und unverbindlich, es steht
  ihm frei, das Angebot anzunehmen. Die Auftragserteilung hat in jedem Fall
  schriftlich zu erfolgen

- Allgemeine Geschäftsbedingungen des Bieters werden nicht Vertragsbestand
  teil, auch wenn sie dem Angebot beigefügt waren.

Der AN versichert hiermit, dass er einen bei seiner Berufsgenossenschaft gemeldeten Betrieb führt
und das er bis zum Tage des Vertragsabschlusses seinen Steuer- und Beitragsverpflichtungen
bei dem Finanzamt, den Sozialversicherungsträgern und bei der Berufsgenossenschaft nachgekommen ist.
Der AN ist verpflichtet auf Verlangen des AG die entsprechenden Nachweise beizubringen.

## 2. Termine
2. Termine

Die Leistungen des AN werden mit folgenden Eckdaten geplant

Aufbau
Vorleistungsprüfung:  ca.. Mai 2026
Hohlraumboden:  ca.  Juni 2026 - August 2026

Die terminliche Planung ist im Falle der Beauftragung innerhalb von 14 Kalendertagen nach dem Eingang des
schriftlichen Auftrages mit der OÜ abzustimmen

Die Grundlage hierfür stellen die in der Angebotsaufforderung benannten Einzelfristen dar, wobei die Konformität mit dem allgemeinen Bauablauf selber, sowie die Einhaltung des terminlichen Endziels gewährleistet sein muss.

Ein Anspruch auf vollständig unterbrechungsfreie und kontinuierliche Ausführung der Arbeiten besteht hierbei nicht.

## 3. Ausführungsunterlagen / Anlagenverzeichnis
3. Ausführungsunterlagen / Anlagenverzeichnis

Die Hohlraumbodenarbeiten sind auf Grundlage der letztgültigen Ausführungspläne,
der Werk- und Lagepläne sowie gem. den Anweisungen der Bauüberwachung des AG herzustellen.
Dabei sind die aufgeführten Angaben exakt zu beachten.

Alle Ausführungsunterlagen werden dem AN grundsätzlich und ausschließlich digital  durch den Planer

Die vom Auftragnehmer verwendeten Ausführungsunterlagen müssen zur Ausführung freigegeben sein.

Auf die Holpflicht des Auftragnehmers wird explizit verwiesen.

Anlagen gemäß Planliste:

MAI_ABS_Planliste_HoBo_LV

## 2. ZTV: ZUSÄTZLICHE TECHNISCHE VERTRAGSBEDINGUNGEN

## 2.1 Ausführung Grundsätzliches
2.1 Ausführung Grundsätzliches

Der Bieter übernimmt mit Auftragserteilung die Verpflichtung,
die bezeichneten Leistungen mängelfrei, funktionsgerecht, rechtzeitig,
den anerkannten Regeln der Baukunst und Technik, den öffentlichen
Bestimmungen und dem in der nachfolgenden Ausschreibung festgelegten
Leistungsumfang zu errichten.

## 2.2 Kalkulations- und Ausführungshinweise ZTV
2.2 Kalkulations- und Ausführungshinweise ZTV

Die Zusätzlichen Technischen Vertragsbedingungen (ZTV) stellen
den Qualitäts- und Leistungsumfang fest, der für alle Leistungspositionen gilt und grundsätzlich in die jeweiligen Einheitspreise einzurechnen ist, auch wenn dies nachstehend in den einzelnen Punkten,
bzw. in den einzelnen Positionen nicht mehr gesondert erwähnt wird
und auch keine gesonderten Positionen hierfür vorgesehen sind.

Auch wenn in Positionen im Besonderen auf einzelne Punkte der ZTV
hingewiesen wird, so behalten auch nicht erwähnte relevante Punkte deren Gültigkeit.
Ebenso kann aus einer besonderen Erwähnung in einzelnen Punkten
der ZTV wie "ist in den EP einzurechnen" kein Rückschluss gezogen
werden, dass andere Punkte der ZTV ohne diese besonderen
Erwähnung nicht in die EP einzukalkulieren sind.

Grundsätzlicher Leistungsumfang
Die ausgeschriebenen Leistungen umfassen die Herstellung, Lieferung
und den kompletten Einbau der nachfolgend beschriebenen Konstruktionen.
Alle Leistungspositionen sind anzubieten einschließlich aller zugehörenden Verankerungs-, Aussteifungs-, Kleinteile und Befestigungsmittel,
Bohrungen, Schlitze etc., auch wenn dies in den einzelnen Positionen
nicht mehr erwähnt wird.

Die in den ZTV, in der Leistungsbeschreibung und den Details ausgewiesenen
Konstruktionen zeigen den Lösungsvorschlag der Planer,
der die formalen und technischen Forderungen beinhaltet.
Die dem LV beiliegenden Anlagen (Pläne) sind keine Ausführungsunterlagen.

Die Grundkonzeption mit ihren ablesbaren technischen und formalen
Forderungen ist für den AN verbindlich und definiert das qualitative Mindestmaß.
Es sind höhere Anforderungen zu berücksichtigen, soweit dies aus
ausführungstechnischen oder anderen Gründen notwendig ist.

Die ZTV entbinden den AN nicht von der Beachtung und Einhaltung
allgemeingültiger und ohnehin zu erfüllender Bestimmungen und Vorschriften
sowie anerkannten Regeln der Technik.

## 2.3 Technische Spezifikationen, Normen
2.3 Technische Spezifikationen, Normen

2.3.1 Grundlagen:
Baugesetzbuch in der Fassung der Bekanntmachung vom 03.November 2017 (BGBl. IS 3634),
geändert entsprechend Artikel 9 vom 10.September 2021 (BGBl. IS 4147)

Landesbauordnung Rheinland-Pfalz (LBauO) in der Fassung der
Bekanntmachung vom 24.November 1998 (GVBl. 1998 S. 365) geändert durch das Gesetz vom 26.11.2024 (GVBl. S. 365)

Baustellenverordnung v. 10.06.1998 (BGbl.I S.1283), zuletzt geändert durch
Artikel 15 der Verordnung v. 23.12.2004 (BGBl. I S. 3758)

VOB / B und VOB / C  in der neuesten Fassung

2.3.2  Entwurfs- und Ausführungsgrundlagen
Hierzu gehören die  "Allgemein anerkannten Regeln der Technik / Baukunst" einschließlich der jeweils
maßgebenden Bestandteile der VOB,
Allgemeine Technische Vertragsbedingungen für Bauleistungen (ATV).
Insbesondere sind alle Normen (auch Entwürfe) und alle einschlägigen Richtlinien nach dem neuesten Stand der Technik, sowie alle im Einzelnen nicht aufgeführten  "Anerkannten Regeln der Technik", welche für die Leistung
maßgeblich werden können, zu beachten und liegen der nachstehenden Ausschreibung zu Grunde.

Bei der Ausführung der Leistungen sind alle in Deutschland einschlägigen Vorschriften, Gütebestimmungen und
Verarbeitungsrichtlinien und DIN-Blätter zu beachten und einzuhalten.

Für die beschriebenen Hohlraumbodenarbeiten gelten neben der ATV DIN 18299 - Allgemeine Regelungen für
Bauarbeiten jeder Art sämtliche normative Verweisungen, u.a. folgende DIN-Normen:

-  ATV DIN 18 340  Trockenbauarbeiten
-  ATV DIN 18334 Zimmer- und Holzbauarbeiten
-  ATV DIN 18 360  Metallbauarbeiten
-  DIN EN 13213 Hohlböden
-  DIN 18202 Maßtoleranzen im Hochbau
-  DIN 4109 Schallschutz im Hochbau
-  DIN EN 13501 Brandverhalten von Baustoffen und Bauteilen

Zu beachten sind zudem sind sämtliche relevante VDE-Bestimmungen,
VDI-Richtlinien, Unfallverhütungsvorschriften, Auflagen der staatlichen Gewerbeaufsicht,
der Berufsgenossenschaft, der örtlichen Bauaufsicht, Branddirektion und diesen gleichgestellten
Behörden einzuhalten.

Die Normen, Vorschriften, Richtlinien usw. gelten in ihrer jeweils neuesten Fassung.
Änderungen der Vorschriften nach Angebotsabgabe bzw. während der Vertragsdauer sind in Abstimmung mit dem Auftraggeber sofort nach Inkrafttreten anzuwenden.

Soweit in der Leistungsbeschreibung auf Technische Spezifikationen, z.B. nationale Normen, mit denen europäische Normen umgesetzt  werden, europäische technische Zulassungen, gemeinsame technische Spezifikationen,
internationale Normen, Bezug genommen wird, werden auch ohne den ausdrücklichen Zusatz  "oder gleichwertig"
immer gleichwertige Technische Spezifikationen in Bezug genommen.

Insbesondere sind alle Normen (auch Entwürfe) und alle einschlägigen Richtlinien nach dem neuesten Stand der Technik, sowie alle im Einzelnen nicht aufgeführten "Anerkannten Regeln der Technik",
welche für die Leistung maßgeblich werden können, zu beachten und liegen der nachstehenden Ausschreibung zu Grunde. Die Einhaltung und Erfüllung der Unfallverhütungsvorschriften, insbesondere für Schulen, lt. Auflagen der
Bayrischen Bauordnung obliegt dem Auftragnehmer.

## 2.4 Kalkulationshinweis
2.4  Kalkulationshinweis

Die Ausführung der Hohlraumböden erfolgt i. d. R. vor Einbau des Estrich und der Trockenbauwände.

Die Angebotspreise für die Arbeiten gelten für alle Räume unabhängig vom Ausführungsort,
d.h. jeweils in allen Geschossen mit den Einzelgrößen gemäß den beigefügten Übersichtsplänen

## 2.5 Schutzmaßnahmen
2.5  Schutzmaßnahmen

Eine Verschmutzung angrenzender Bauteile wie Sichtbeton,
Bodenbeläge oder anderer oberflächenfertiger Bauteile ist grundsätzlich zu vermeiden.
Vorschriftsgemäße Schutzmaßnahmen sind als Nebenleistung in die entsprechenden Leistungspositionen
einzukalkulieren.
Besonders bei Transporten durch Treppenhäuser und Flure sind Verschmutzungen und Beschädigungen
der Sichtbetonoberflächen zwingend zu vermeiden.

Aufstellpunkte Hilfsgerüste, Leitern, u.ä. des AN auf Fertigböden sind mit geeigneten Schutzfüßen oder Unterlagen
zu versehen, um Beschädigungen und Verkratzungen zu vermeiden.
Diese vor genannten Leistungen sind komplett in die Einheitspreise einzukalkulieren.
Es erfolgt keine gesonderte Vergütung!

Für Schäden haftet der AN, sämtliche  entstehende Kosten für deren Beseitigung werden dem AN in Abzug gebracht.

Nach Einbau des frischen Estrichs sind die entsprechenden Räume / Bereiche vor unbefugtem Zutritt zu sichern
(z. B. mit Markierungsband) und mit einfachen Schildern ( z. B.aus Pappe mit schwarzem Stift)
mit Datum der Wiederbegehbarkeit zu versehen.

Diese Leistung ist in die Einheitspreise einzukalkulieren.

## 2.6 Vorleistungsprüfung
2.6  Vorleistungsprüfung

Vom AN Rohbau ist an markanter Stelle je Geschoss ein Höhenfestpunkt
eingemessen (Meterriss ab OK Fertigfußboden).

Untergrund für die Ausführung der Estricharbeiten sind im Neubau waagerechte neue Betonflächen.

Bis spätestens 14 Tage vor Beginn der Arbeiten ist durch den AN der vorhandene Untergrund auf seine Eignung
hin zu überprüfen und diesbezügliche Mängel sind sofort der Bauleitung des AG zu melden.

Wird eine fehlende oder eine mangelhafte Leistung des Vorunternehmers nicht spätestens 14 Tage vor Arbeitsbeginn des AN angezeigt, so gehen der Terminverzug und ggfs. daraus entstehende Mehrkosten zu Lasten des AN

Grundsätzlich gilt, dass das Ausgleichen von Unebenheiten, die im Rahmen der zulässigen Maßtoleranzen nach DIN 18202, Tabelle 1,2,3, jeweils Zeile 1 liegen, in die EP einzurechnen ist.

## 2.7 Unfallverhütungsvorschriften
2.7  Unfallverhütungsvorschriften

Dem AN obliegt die Herstellung sämtlicher Absperrungen,
Beleuchtungen am Arbeitsplatz, Abdeckungen sowie deren ständiger Unterhalt bis zum Ende des Gefahrenpotentials.

Die genaueste Beachtung der Unfallverhütungsvorschriften ist
Grundbedingung der nachfolgenden Arbeiten, insbesondere bei Arbeiten in Randbereichen

Der vom Sicherheits- und Gesundheitskoordinator (SiGeKo) aufgestellte Sicherheits- und Gesundheitsplan ist deutlich sichtbar für alle Baustellenteilnehmer Witterungsgeschützt auf einer Tafel anzubringen.

Durch den SiGeKo bei Baustellenbegehungen festgestellte und im
Protokoll  dokumentierte Mängel sind umgehend abzustellen und schriftlich abzumelden.

## 3. TECHNISCHE VORBEMERKUNGEN - HOHLRAUMBÖDEN

## 3.1 Verarbeitungsvorschriften
3.1 Verarbeitungsvorschriften

Die nach diesem Leistungsverzeichnis zu erbringenden Leistungen
beschreiben die Ausführung der Doppelböden, sowie der Hohlraumböden

Alle nachstehend aufgeführten Leistungen verstehen sich inklusive
Herstellung und Lieferung aller Materialien, Stoffe und Bauteile, sofern
in einzelnen Positionen nichts anderes erwähnt wird.

Für die Werkstoffe dürfen nur Markenerzeugnisse verwendet werden, die
einer laufenden Gütekontrolle durch Materialprüfanstalten unterliegen
und bauaufsichtlich zugelassen sind.

Die Verarbeitungsvorschriften der Materialhersteller der jeweiligen
angebotenen Erzeugnisse sind unbedingt einzuhalten. Es sind
grundsätzlich nur die Systemkomponenten der angebotenen Erzeugnisse zu
verwenden. Alle Materialien müssen aufeinander abgestimmt und
verträglich sein.

Sämtliche Angebotspreise gelten für alle Räume in allen Geschossen mit
jeglichen Einzelgrößen gemäß den beigefügten Grundrissen und Fußbodenübersichtsplänen

## 3.2 Aufmaßarbeiten
3.2 Aufmaßarbeiten

Alle Bauteile sind in maßlicher Abhängigkeit vom Rohbau herzustellen.
Die Maße sind vor Erstellung der Werkstattplanung am Bau zu nehmen.

Eventuell auftretende Maßabweichungen des Rohbaus, die außerhalb der
zulässigen Toleranzen liegen, sind der Bauleitung rechtzeitig
mitzuteilen.

Im Gebäude sind an markanten Stellen pro Geschoss dauerhaft angebrachte
Höhenfestpunkte vorhanden

Sämtliche für die Ausführung der Leistungen des AN zusätzlichen
notwendigen Einmess- und Vermessungsarbeiten, sowie das Übertragen der
Höhenfestpunkte mit geeigneten Messgeräten ist durch den AN
durchzuführen und in die Einheitspreise einzurechnen.

## 3.3 Werkstattplanung des AN
3.3 Werkstattplanung des AN

Für die gesamten Konstruktionen sind durch den AN Konstruktions-/
Werkstattzeichnungen nach örtlichem Aufmaß in Form von
-  Übersichtsplänen im Maßstab 1:50
-  Detailplänen im Maßstab 1:1, 1:5
zu fertigen.

Die prüffähigen Konstruktions-/ Werkstattzeichnungen sind dem AG
zusammen spätestens 8 Wochen nach Auftragserteilung jeweils in 2-facher
Ausfertigung zur Freigabe vorzulegen.

Für den 1. Freigabevorgang des AG ist eine Frist von 2 Wochen einzuplanen.

Nach eventuellen Korrekturen durch den AG sind die Unterlagen innerhalb
von 1 Woche nach nachgewiesenem Eingang der Korrekturunterlagen beim AN
zu korrigieren und dem AG zur abschließenden Freigabe zu übergeben.

Für den 2. Freigabevorgang des AG ist eine Frist von 1 Woche
einzuplanen.

Die Fertigung darf ausnahmslos nur nach freigegebenen Plänen erfolgen.

Der Aufwand wird in gesonderten Positionen vergütet.

## 3.4 Statische Berechnungen
3.4 Statische Berechnungen

Für die Unterkonstruktionen der Hohlböden sind durch den AN statische
Berechnungen zu erstellen.

Die geprüften Unterlagen sind dem AG bis spätestens 4 Wochen vor
Ausführung der Leistung in 2-facher Ausfertigung vorzulegen.

Die gegebenenfalls erforderliche Weiterleitung der Unterlagen und
Prüfung durch einen Prüfstatiker obliegt dem Auftragnehmer

Der Aufwand wird in gesonderten Positionen vergütet.

## 3.5 Ebenheitstoleranz / Wandanschlüsse
3.5 Ebenheitstoleranz / Wandanschlüsse

Die Ebenheit der Doppelböden und Hohlraumböden ist mit erhöhten
Anforderungen nach DIN 18202 - Toleranzen im Hochbau, Tabelle 3, Zeile 4
auszuführen.

An allen aufgehenden und angrenzenden (z.B. Zementestriche)  Bauteilen
sind an den Bodenplattenkanten Dichtbänder zur Schallentkoppelung
einzubauen.

## 3.6 Hohlraumboden
3.6 Hohlraumboden

- angebotenes System muss zertifiziert und bauaufsichtlich zugelassen sein
- Gesamthöhe ab OK Rohboden  und je nach Bodenbelag
  bis OK Estrich von ca. 110 mm bis 148 mm
- Feuerwiderstandsklasse F30-A nach DIN 4102-2 aus dem Hohlraum
- statische Einzellasttragfähigkeit 5 KN ( Lastklasse 5)

Tragschicht
Estrich:  Calciumsulfat-Fließestrich (CAF)
Stärke:  C25 F5, ca. 35 mm
Oberfläche:  planeben zur Aufnahme von bauseitigen
  Bodenbelägen gem. Bauteilkatalog
System:
Trägerplatte:  Gipsfaserplatte (faserverstärktes Calciumsulfat)
Stärke:  18 mm
Abmessungen:  600 mm x 600 mm
Systemgewicht:  ~ 53 kg / m²  inkl. Trennlage

Unterkonstruktion:
Stützenabstände:  im Raster  600 x 600 mm
Verstärkung Randbereich:  Rasterstab oder Zusatzstütze
Stützen:  Präzisionsstützen, Stahl verzinkt
  mit Stützenfuß und Stützenkopf
  stufenlos höhenverstellbar
  Höhenverstellbarkeit: +/- 25 mm
  mit Stützenkopfauflage
Stützenbefestigung:  am Unterboden und an Platten verklebt

Lastwerte:
Punktlast:  5.000 N
Elementeklasse gemäß DIN 13213:  Klasse 5
Bruchlast:  >/= 10.000 N
Sicherheitsfaktor:  >/= 2,0
Konformitätszertifikat:  Laststufe 5.000 N

Brandschutz:
Baustoffklasse der Trägerplatte:  A1 gem. DIN EN 13501-1
  bzw. REI30 nach DIN EN  13501 - 2
Brandverhalten:  F 30  DIN EN 13501 - 1
bewertetes Schalldämm-Maß RWP:  64 dB ohne Belag

## 3.7 Schalldämmunterlage
3.7  Schalldämmunterlage

Zwischen Stützenfüßen und Stahlbeton sind generell
Schalldämmunterlagen aus Trittschalldämmplatten zu verlegen.
- geeignet für statische Dauerbelastung
- Größe je nach Abmessungen der Fußplatten der Stützenfüße
- Dicke: 10 mm
- Trittschallminderung Lw,r = 20 dB
- Befestigung: an Unterseite der Fußplatten der
  Stützenfüße geklebt mit geeignetem Kleber

## 3.8 Randdämmstreifen
3.8  Randdämmstreifen

An allen aufgehenden Bauteilen und bei Estrichdehnfugen sind
Randstreifen mit Überstand mindestens 5 cm  über OK. Estrich einzubauen.

Die Randstreifen sind an Ecken für eine einwandfreie
90 Grad-Eckausbildung entsprechend einzuschneiden.

 Im besonderen wird darauf hingewiesen, dass die Randstreifen bei
Beschädigungen im Zuge der Arbeiten aus Schallschutzgründen unbedingt so
zu ergänzen sind, dass keine Schallbrücken verursachenden Materialien
oder Schmutz zwischen Wand und Randstreifen gelangen kann.
Sämtliche Angebotspreise gelten für alle Räume in allen Geschossen mit

## 3.9 Ausführungsablauf
3.9  Ausführungsablauf

Für die Ausführung der Leistungen des AN ist folgender Ausführungsablauf vorgesehen.
-  Vorarbeiten durch den AN wie
  .  Reinigung der gesamten Flächen
  .  Sperrschicht bzw. staubbindender Anstrich auf Stahlbeton
  .  Einmessen und dauerhaft Markieren der Stützenplatzierungen durch AN

-  Gebäudetechnische Installationen bauseits  (= Arbeitsunterbrechung für AN)

-  Ausführung des Hohlboden durch AN nach Fertigstellung der Installationen,
  d.h. bei eingebauten gebäudetechnischen Installationen

Sämtliche aus vorbeschriebenem Ausführungsablauf resultierende Erschwernisse
und ggfs. zusätzliche Kosten sind in die Einheitspreise einzurechnen.

## 3.10 Bezugshöhe - Festlegung " Gebäude-Null"
3.10 Bezugshöhe - Festlegung " Gebäude-Null"

Die angegebenen Höhenmaße beziehen sich auf das festgelegte
Gebäude-Null der Planung  +/- 0,00 m = 141,40 m.ü. NN.

## 3.11 Meterrisse
3.11 Meterrisse

Der Meterriss ist abweichend von § 3 VOB/B nur zwei mal pro Geschoss als Höhenkoten (z.B im Treppenhausbereich bzw Aufzugsschacht) angebracht und muss eigenverantwortlich vom AN die für ihn relevanten Stellen übertragen
werden. Der hierfür anfallende Aufwand erfolgt ohne gesonderte Vergütung und ist in die jeweiligen EP`s
einzurechnen.

## 3.039.2 Hohlraumboden
Datum: 03.11.2025

### 01 ALLE BAUTEILE

#### 01.01 Allgemeine Maßnahmen

**01.01.01 Bestandsdokumentation**
Bestandsdokumentation für alle Leistungen des AN

Hohlboden / Doppelbodenarbeiten
- Verzeichnisse der Dokumente
    - Verzeichnis der analogen und digitalen Dokumente,
- Nachweise zu Baustoff und Bauart
    - Nachweise zur Einhaltung der im LV vorgegebenen Qualitäten,
    - Nachweise der Baustoff- und Bauteilprüfung,
    - Allgemeine bauaufsichtliche Zulassungen und Prüfzeugnisse
  mit Übereinstimmungsnachweis,
    - Zustimmungen im Einzelfall
    - Nachweise zum Schall-, Brand-, Wärme-, Objektschutz;
- Berechnungen
    - statische Nachweise,
- Produktdatenblätter, Herstellerverzeichnis
    - Bauproduktdatenblätter bzw. Materialdeklarationen
    - Technische Merkblätter,
    - Herstellerverzeichnis, Fabrikatsverzeichnis,
- Prüfprotokolle, Gutachten
    - behördliche und Sachverständigen- Bescheinigungen über behördliche
  Abnahmen,
  öffentlich- rechtiche Abnahmen (ZÜS, z.B. TÜV, Branddirektion etc.),
  soweit sie vom AN zu beschaffen sind,
- Abnahmen, Einweisungen, Übergaben
    - VOB-Abnahme-Niederschrift (von AG/ PL einzuordnen),
- Pläne, Zeichnungen, Schemata (letztgültige),
- Foto- und Bilddokumentation des AN
  (fachlich-technische Fotodokumentation, nach Themenbereichen
  geordnet,

* mit strukturiertem Inhaltsverzeichnis,
  2-fach in üblichen EDV-Format auf Datenträger und in Papierform
  (in Ringbüchern, geordnet und mit Inhaltsverzeichnissen
  und Trennblättern),

Die Bestandsunterlagen müssen mindestens 2 Wochen vor
Abnahme der Leistungen des AN zur Prüfung vorliegen.

Zusammen mit den Bestandsunterlagen ist vom AN eine
Übereinstimmungserklärung abzugeben, dass das Dokumentierte
den ausgeführten Leistungen entspricht.
Menge: 1,000 psch

**01.01.02 Statische Berechnungen**
Erstellen geprüfter statischer Berechnungen gemäß ZTV 3.4
für sämtliche Hohlraum- und Doppelböden
Menge: 1,000 psch

**01.01.03 Fugenpläne**
Für die Abrechnung der Schwind- und Bewegungsfugen sind
durch den AN unmittelbar nach Auftragserteilung
Fugenpläne zu fertigen und dem AG zur Genehmigung zu
übergeben. Dem AN werden dazu die Planunterlagen als
dwg-Dateien zu dessen Verwendung zur Verfügung
gestellt.

Nach eventuell erfolgten Korrekturen sind die Pläne
innerhalb von 1 Woche zur endgültigen Freigabe an den
AG zu übergeben.
Menge: 1,000 psch

**01.01.04 Werkstattplanung**
Erstellen Werkstattplanung gemäß ZTV 3.3 für sämtliche
Leistungen der Hohlraum- und Doppelböden
Menge: 1,000 psch

### 02 HOHLRAUMBODEN

#### 02.01 Hohlraumboden DE 02a Betonwerkstein; Nutzlast 5,0 kN/m²; OG

*Hinweis: Prämisse:*
Ausführungsbereich: Obergeschoss
Typ:  DE 02a

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
Ausführungsort:

| Geschoss | Raum-Nr. | Bezeichnung | Fläche | Umfang |
| --- | --- | --- | --- | --- |
|  |  |  | m2 | m |
| OG | 1.46 | Aufenthalt | 22,9 | 21,4 |
|  | 1.50 | Flur | 78,8 | 69,2 |
|  | 1.41 | Flur | 58,8 | 52,9 |
|  | 1.37 | Aufenthalt | 22,9 | 21,4 |
|  | 1.30 | Flur | 78,8 | 69,2 |
|  | 1.31 | Flur | 14,4 | 19,4 |
|  | 1.22 | Aufenthalt | 23,0 | 21,5 |
|  | 1.24 | Flur | 52,2 | 47,5 |
|  | 1.21 | Flur | 23,9 | 21,7 |

Alle Maßangaben sind ca. Angaben und eigenverantwortlich zu prüfen

Abbildungen, Planauszüge u. dgl. dienen der Unterstützung zur Erläuterung der entsprechenden Leistungen und als Hinweis auf entsprechende Planstellen. Sie befreien den Bieter nicht, die für diese Leistung im Originalmaßstab
zutreffenden Pläne oder Details  zu sichten und für die Kalkulation
heranzuziehen.

**02.01.01 Reinigen Untergrund Beton von grober Verschmutzung**
Beseitigung von groben Verschmutzungen,
die über die gem. Nebenleistung zu erbringenden Reinigungsleistungen
hinausgeht, wie z.B. von Mörtel-, Gipsresten o.ä.

Ausführung nur auf Anordnung AG / Bauüberwachung
mit Festlegung und Aufmaß der grob verschmutzten Bereiche,
(Ohne schriftliche Anordnung erfolgt keine Vergütung!),

anfallende Stoffe sind zu beseitigen und vorschriftsgemäß zu entsorgen
Untergrund waagerecht,

Abrechnung nach Flächenmaß

Liefern und Herstellen gemäß Planung  in fertiger Leistung
Menge: 380,000 m2

**02.01.02 Reinigen des Untergrundes durch Abkehren und Absaugen**
Reinigung des Untergrunds aus Stahlbeton zur Aufnahme
der nachbeschriebenen Sperrschichten und staubbindenden
Anstriche durch scharfes Abkehren und porentiefes Absaugen mit
Industriestaubsauger
- Anfallendes Material ist zu beseitigen
Menge: 380,000 m2

**02.01.03 Staubbindender Anstrich auf Stahlbeton-Bodenflächen**
Staubbindender Anstrich auf gereinigten Bodenflächen
aus Stahlbeton

- Material auf Dispersionsbasis
  * 1-komponentig
  * abriebfest
  * Farbe grau
- Ausführung vor Beginn der gebäudetechnischen Arbeiten

Ausführung gemäß Planung in fertiger Leistung
Menge: 380,000 m2

**02.01.04 Markieren Bodenstützen auf Anstrich**
Einmessen und dauerhaftes Markieren der Platzierung
der Hohlbodenstützen auf staubbindendem Anstrich
vor Beginn der gebäudetechnischen Arbeiten

Ausführung gemäß Planung in fertiger Leistung
Menge: 380,000 m2

**02.01.05 Reinigen staubbindender Anstrich nach TGA**
Reinigung staubbindender Anstrich nach Fertigstellung
der gebäudetechnischen Arbeiten durch gründliches Absaugen
mit Industriestaubsauger
- Anfallendes Material ist zu beseitigen
Menge: 380,000 m2

**02.01.06 Kontrolle staubbindender Anstrich nach TGA**
Kontrollgang nach Fertigstellung der gebäudetechnischen Arbeiten
zur Überprüfung der staubbindenden Anstriche auf
erhebliche defekte Stellen und Markieren für
anschließendes Aufmaß zusammen mit der Objektüberwachung
Menge: 380,000 m2

**02.01.07 Ausbesserung Schadstelle staubbindener Anstrich bis 500 cm2**
Ausbesserung von erheblichen defekten Stellen im
staubbindenden
 Anstrich mit gleichem Material
-  Größe der Schadstelle: bis 500 cm2
Menge: 10,000 St

**02.01.08 Ausbesserung Schadstelle staubbindender Anstrich bis 10.000 cm2**
Ausbesserung von defekten Stellen im staubbindenden Anstrich
mit gleichem Material
-  Größe der Schadstelle: 501 cm2 bis 5.000 cm2
Menge: 10,000 St

**02.01.09 UK Hohlboden DE 02a, LH = ca. 57 mm**
Unterkonstruktion für Hohlboden DE 02a  DIN EN 13213
gemäß ZTV  3.6  zur Aufnahme der Tragschicht
aus Nassestrich entsprechend Planung liefern und herstellen.

Untergrund: Stahlbetonrohboden
Lichte Höhe: ca. 57 mm ab OK Stb. bis UK Trägerplatte

Unterkonstruktion

Präzisionsstützen
- Material Stahl verzinkt
- mit Stützenfuß und Stützenkopf
- stufenlos höhenverstellbar
- Höhenverstellbarkeit: + / - 25 mm
- Stützenraster:
  * im Regelfall 600 / 600 mm
  * an Rändern 300 / 600 mm
- mit Stützenkopfauflage

Befestigung:
- geklebt auf Stahlbetonrohboden mit staubbindendem Anstrich

Trägerplatten zur Aufnahme des Calciumsulfatestrichs
- Material: Gipsfaser -  Systemplatte (faserverstärktes Calciumsulfat)
- Größe: 600 / 600 mm
- Dicke: 18 mm
- inklusive Trennlage

Ausführung gemäß Planung in fertiger Leistung
Menge: 380,000 m2

**02.01.10 Abdeckung aus PE-Folie, Dicke 0,5 mm**
PE-Folien als Trennlage zwischen Trittschalldämmung und Zementestrichen
-  Dicke: 2 x 0,25 mm
-  Verlegung 2-lagig (nicht im gefalteten Zustand)
-  Stöße 1. und 2. Lage versetzt und mindestens 20 cm überlappt
  inklusive
-  Hochziehen umlaufend an allen aufgehenden Bauteilen
  .  Höhe: bis 100 mm
-  alle Innen- und Außeneckausbildungen

Abrechnung nach Flächenmaß

Liefern und Herstellen gemäß Planung  in fertiger Leistung
Menge: 380,000 m2

**02.01.11 Cu-Su-Fließestrich C25 F5, D = ca. 35 mm; DE 02a; Betonwerkstein**
Calciumsulfat-Fließestrich DIN 18560 CAF als Unterlage
zur Aufnahme von bauseitigen Betonwerkstein des Hohlraumbodensystems
DE 02a liefern und einbauen.

-  als Estrich auf Hohlboden-Trägerplatten samt Trennlage
-  Druckfestigkeitsklasse C25 DIN EN 13813
-  Biegezugfestigkeitsklasse F5 DIN EN 13813
-  Estrichnenndicke 35 mm
-  Oberfläche maschinell glätten zur Aufnahme von
  bauseitigen Betonwerksteinbelägen

Ausführung gemäß Planung in fertiger Leistung
Menge: 380,000 m2

**02.01.12 Randstreifen aufgehende, angrenzende Bauteile**
Randstreifen für Hohlboden an allen aufgehenden und
angrenzenden Bauteilen

-  gemäß ZTV 3.8 aus PE-Schaum mit Folienlasche selbstklebend
-  Dicke: 8 mm
-  Höhe: bis 50 mm über OK Estrich
-  alle Einzellängen

Ausführung gemäß Planung in fertiger Leistung
Menge: 350,000 m

**02.01.13 Abschalung Calciumsulfatestrich**
Abschalung der Calciumsulfatestriche

-  alle Einzellängen mit Holzbohlen, o.ä. nach Wahl des AN
-  zur Herstellung von Estrichdehnfugen
inklusive Ausbauen und Abfahren nach Fertigstellung der jeweiligen Arbeiten

Ausführung gemäß Planung in fertiger Leistung
Menge: 44,000 m

**02.01.14 Randstreifen für Estrichdehnfugen**
Randstreifen für Herstellen von Estrichdehnfugen

-  in Türlaibungen, etc zur Schallentkoppelung aus PE-Schaum
  mit Folienlasche selbstklebend
-  Dicke: 8 mm
-  Höhe: bis 50 mm über OK Estrich
-  alle Einzellängen

Ausführung gemäß Planung in fertiger Leistung
Menge: 184,000 m

**02.01.15 Eckausbildung 90Grad Randstreifen**
Eckausbildung 90Grad der vorbeschriebenen Randstreifen

durch Einschneiden
-  Abrechnung pro Ecke
Menge: 55,000 St

**02.01.16 Anarbeiten Hohlboden Türleibungen, T = 50 cm**
Randverstärkung der Unterkonstruktion an allen Anschlüssen
der Hohlböden zu aufgehenden und angrenzenden Bauteilen,
etc nach statischen Erfordernissen

-  Abrechnung nach Länge der aufgehenden und
  angrenzenden Bauteile
Menge: 184,000 m

**02.01.17 Abschottung im Hohlraum F 0**
Abschottung im Hohlraum unter Türen

-  alle Einzellängen
-  alle Höhen von 50 mm bis 100 mm
-  Anforderungen
   * Feuerwiderstandsklasse F0
   *  Schallschutz  Rw,p ≥ 32 dB

Ausführung gemäß Planung in fertiger Leistung
Menge: 12,000 m

**02.01.18 Abschottung im Hohlraum F30**
Abschottung im Hohlraum unter Türen

-  alle Einzellängen
-  alle Höhen von 50 mm bis 100 mm
-  Anforderungen
   *  Feuerwiderstandsklasse F30  DIN 4102-2
   *  Schallschutz  Rw,p ≥ 32 dB

Ausführung gemäß Planung in fertiger Leistung
Menge: 3,000 m

**02.01.19 Abschottung im Hohlraum F60,**
Abschottung im Hohlraum unter Türen

-  alle Einzellängen
-  alle Höhen von 50 mm bis 100 mm
-  Anforderungen
   *  Feuerwiderstandsklasse F60  DIN 4102-2
   *  Schallschutz  Rw,p ≥ 32 dB

Ausführung gemäß Planung in fertiger Leistung
Menge: 9,000 m

**02.01.20 Aussparung in Abschottung für Elt-Installation**
Herstellen rechteckige Aussparung in Abschottungen
zur Durchführung von Elektroinstallation

-  Größe: bis 500 cm2

Schließen mit Weichschott erfolgt bauseits
Menge: 2,000 St

**02.01.21 Aussparung in Abschottung für Elt-Installation**
Herstellen rechteckige Aussparung in Abschottungen
zur Durchführung von Elektroinstallation

-  Größe: bis 1.000 cm2

Schließen mit Weichschott erfolgt bauseits
Menge: 4,000 St

**02.01.22 Aussparung in Abschottung für HLS-Installation**
Herstellen rechteckige Aussparung in Abschottungen
zur Durchführung von HLS - Installation

-  Größe: bis 1.000 cm2

Schließen mit Weichschott erfolgt bauseits
Menge: 2,000 St

**02.01.23 Aussparung in Abschottung für HLS-Installation**
Herstellen rechteckige Aussparung in Abschottungen
zur Durchführung von HLS - Installation

-  Größe: bis 2.000 cm2

Schließen mit Weichschott erfolgt bauseits
Menge: 3,000 St

**02.01.24 Aussparung in Abschottung für HLS-Installation**
Herstellen rechteckige Aussparung in Abschottungen
zur Durchführung von HLS - Installation

-  Größe: bis 3.000 cm2

Schließen mit Weichschott erfolgt bauseits
Menge: 1,000 St

**02.01.25 Aussparung in Abschottung für HLS-Installation**
Herstellen rechteckige Aussparung in Abschottungen
zur Durchführung von HLS - Installation

-  Größe: bis 5.000 cm2

Schließen mit Weichschott erfolgt bauseits
Menge: 1,000 St

**02.01.26 Estrichfuge**
Herstellen fachgerechter, sauberer Schallentkopplungsfugen,
als Schlitze im Türschwellenbereich unter einzubauenden Türblättern,
geradlinig und vollkantig,
jew. durch gesamte Estrichdicke d: ca. 35 mm,
Einlegen von PE-Schaumstreifen, vollflächig, fehlstellenfrei,
Fugenbreite b: 8 mm.
inkl. einschl. einseitigen Stützprofil als L-Profil.nach Erfordernis

Abrechnung nach Längenmaß

Liefern und Herstellen gemäß Planung  in fertiger Leistung
Menge: 20,000 m

**02.01.27 Bewegungsfugen Estrich**
Herstellen der Bewegungsfuge, DIN EN 13318, in Estrich,
durch Einlegen von Fugenband,
Fugenbreite 10 mm,
Fugentiefe 35 mm bzw. nach Erfordernis
Dehnungsfugenprofil bauseits

Abrechnung nach Längenmaß

Liefern und Herstellen gemäß Planung  in fertiger Leistung
Menge: 19,000 m

**02.01.28 Revisionsöffnung 600 / 600 mm**
System zugehörige Revisionsöffnung in Hohlböden

gemäß Plan 5_411 / 5_412 / 5_413 / 5_414 / 5_415

- Größe: 600/600 mm
- mit Doppelbodenplatte
  * Baustoffklasse A DIN 4102-1 (nicht brennbar)
- mit begrenzendem Abschlussprofil, umlaufend dicht schließend und nicht
  brennbar
- mit höhenverstellbarer Belagstrennleiste aus Aluminium
- für exaktes Anarbeiten der Beläge an an Revisionsrahmen

Ausführung gemäß Planung in fertiger Leistung
Menge: 17,000 St

**02.01.29 Bauteilfuge Achse 3**
Herstellen der Bewegungsfuge, DIN EN 13318, in Estrich,
Fugenbreite  max. 20 mm,
Fugenbewegung : 15 - 20 mm ( +3 mm / - 2 mm)
Fugenprofil
Farbe der Einlage : Standard - schwarz / grau
Fugentiefe  nach Erfordernis

Ausführungsbereich:  Obergeschoss
Bodenaufbau Typ  DE 02a
Bauteilfuge:  Achse 3

Abrechnung nach Längenmaß

Liefern und Herstellen gemäß Planung  in fertiger Leistung
Menge: 24,000 m

**02.01.30 Bauteilfuge Achse G**
Herstellen der Bauteilfuge, DIN EN 13318, in Estrich,
Fugenbreite  max. 20 mm,
Fugenbewegung : 15 - 20 mm ( +3 mm / - 2 mm)
Fugenprofil
Farbe der Einlage : Standard - schwarz / grau
Fugentiefe  nach Erfordernis

Ausführungsbereich:  Obergeschoss
Bodenaufbau Typ  DE 02a
Bauteilfuge  Achse G

Abrechnung nach Längenmaß

Liefern und Herstellen gemäß Planung  in fertiger Leistung
Menge: 6,000 m

#### 02.02 Hohlraumboden DE 02b Kautschuk; Nutzlast 5,0 kN/m²; OG

*Hinweis: Prämisse:*
Ausführungsbereich: Obergeschoss
Typ:  DE 02b

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
Ausführungsort:

| Geschoss | Raum-Nr. | Bezeichnung | Fläche | Umfang |
| --- | --- | --- | --- | --- |
|  |  |  | m2 | m |
| OG | 1.49 | Konferenzraum | 104,9 | 42,4 |
|  | 1.48 | Lager | 19,7 | 20,7 |
|  | 1.47 | Theorieraum | 62,1 | 31,5 |
|  | 1.40 | Seminarraum | 84,3 | 37,2 |
|  | 1.39 | Seminarraum | 84,3 | 37,2 |
|  | 1.38 | Theorie / Meister | 83,3 | 36,9 |
|  | 1.26 | Seminarraum | 78,5 | 35,7 |
|  | 1.25 | Seminarraum | 79,0 | 35,8 |
|  | 1.23 | PC-Raum | 78,0 | 35,6 |
|  | 1.19 | Theorieraum | 61,6 | 31,4 |

Alle Maßangaben sind ca. Angaben und eigenverantwortlich zu prüfen

Abbildungen, Planauszüge u. dgl. dienen der Unterstützung zur Erläuterung der entsprechenden Leistungen und als Hinweis auf entsprechende Planstellen. Sie befreien den Bieter nicht, die für diese Leistung im Originalmaßstab
zutreffenden Pläne oder Details  zu sichten und für die Kalkulation
heranzuziehen.

**02.02.01 Reinigen Untergrund Beton von grober Verschmutzung**
Beseitigung von groben Verschmutzungen,
die über die gem. Nebenleistung zu erbringenden Reinigungsleistungen
hinausgeht, wie z.B. von Mörtel-, Gipsresten o.ä.

Ausführung nur auf Anordnung AG / Bauüberwachung
mit Festlegung und Aufmaß der grob verschmutzten Bereiche,
(Ohne schriftliche Anordnung erfolgt keine Vergütung!),

anfallende Stoffe sind zu beseitigen und vorschriftsgemäß zu entsorgen
Untergrund waagerecht,

Abrechnung nach Flächenmaß

Liefern und Herstellen gemäß Planung  in fertiger Leistung
Menge: 736,000 m2

**02.02.02 Reinigen des Untergrundes durch Abkehren und Absaugen**
Reinigung des Untergrunds aus Stahlbeton zur Aufnahme
der nachbeschriebenen Sperrschichten und staubbindenden
Anstriche durch scharfes Abkehren und porentiefes Absaugen mit
Industriestaubsauger
- Anfallendes Material ist zu beseitigen
Menge: 736,000 m2

**02.02.03 Staubbindender Anstrich auf Stahlbeton-Bodenflächen**
Staubbindender Anstrich auf gereinigten Bodenflächen
aus Stahlbeton

- Material auf Dispersionsbasis
  * 1-komponentig
  * abriebfest
  * Farbe grau
- Ausführung vor Beginn der gebäudetechnischen Arbeiten

Ausführung gemäß Planung in fertiger Leistung
Menge: 736,000 m2

**02.02.04 Markieren Bodenstützen auf Anstrich**
Einmessen und dauerhaftes Markieren der Platzierung
der Hohlbodenstützen auf staubbindendem Anstrich
vor Beginn der gebäudetechnischen Arbeiten

Ausführung gemäß Planung in fertiger Leistung
Menge: 736,000 m2

**02.02.05 Reinigen staubbindender Anstrich nach TGA**
Reinigung staubbindender Anstrich nach Fertigstellung
der gebäudetechnischen Arbeiten durch gründliches Absaugen
mit Industriestaubsauger
- Anfallendes Material ist zu beseitigen
Menge: 736,000 m2

**02.02.06 Kontrolle staubbindender Anstrich nach TGA**
Kontrollgang nach Fertigstellung der gebäudetechnischen Arbeiten
zur Überprüfung der staubbindenden Anstriche auf
erhebliche defekte Stellen und Markieren für
anschließendes Aufmaß zusammen mit der Objektüberwachung
Menge: 736,000 m2

**02.02.07 Ausbesserung Schadstelle staubbindener Anstrich bis 500 cm2**
Ausbesserung von erheblichen defekten Stellen im
staubbindenden
 Anstrich mit gleichem Material
-  Größe der Schadstelle: bis 500 cm2
Menge: 20,000 St

**02.02.08 Ausbesserung Schadstelle staubbindender Anstrich bis 10.000 cm2**
Ausbesserung von defekten Stellen im staubbindenden Anstrich
mit gleichem Material
-  Größe der Schadstelle: 501 cm2 bis 5.000 cm2
Menge: 20,000 St

**02.02.09 UK Hohlboden DE 02b; LH = 93 mm**
Unterkonstruktion für Hohlboden DE 02b  DIN EN 13213
gemäß ZTV  3.6  zur Aufnahme der Tragschicht
aus Nassestrich entsprechend Planung liefern und herstellen.

Untergrund: Stahlbetonrohboden
Lichte Höhe: ca. 93 mm ab OK Stb. bis UK Trägerplatte

Unterkonstruktion

Präzisionsstützen
- Material Stahl verzinkt
- mit Stützenfuß und Stützenkopf
- stufenlos höhenverstellbar
- Höhenverstellbarkeit: + / - 25 mm
- Stützenraster:
  * im Regelfall 600 / 600 mm
  * an Rändern 300 / 600 mm
- mit Stützenkopfauflage

Befestigung:
- geklebt auf Stahlbetonrohboden mit staubbindendem Anstrich

Trägerplatten zur Aufnahme des Calciumsulfatestrichs
- Material: Gipsfaser -  Systemplatte (faserverstärktes Calciumsulfat)
- Größe: 600 / 600 mm
- Dicke: 18 mm
- inklusive Trennlage

Ausführung gemäß Planung in fertiger Leistung
Menge: 736,000 m2

**02.02.10 Abdeckung aus PE-Folie, Dicke 0,5 mm**
PE-Folien als Trennlage zwischen Trittschalldämmung und Zementestrichen
-  Dicke: 2 x 0,25 mm
-  Verlegung 2-lagig (nicht im gefalteten Zustand)
-  Stöße 1. und 2. Lage versetzt und mindestens 20 cm überlappt
  inklusive
-  Hochziehen umlaufend an allen aufgehenden Bauteilen
  .  Höhe: bis 100 mm
-  alle Innen- und Außeneckausbildungen

Abrechnung nach Flächenmaß

Liefern und Herstellen gemäß Planung  in fertiger Leistung
Menge: 736,000 m2

**02.02.11 CU-SU-Fließestrich C25 F5, D = ca. 35 mm; DE 02b; Kautschuk**
Calciumsulfat-Fließestrich DIN 18560 CAF als Unterlage
zur Aufnahme von bauseitigen Kautschuk des Hohlraumbodensystems
DE 02b liefern und einbauen.

-  als Estrich auf Hohlboden-Trägerplatten samt Trennlage
-  Druckfestigkeitsklasse C25 DIN EN 13813
-  Biegezugfestigkeitsklasse F5 DIN EN 13813
-  Estrichnenndicke 35 mm
-  Oberfläche maschinell glätten zur Aufnahme von
  bauseitigen Kautschukbelägen

Ausführung gemäß Planung in fertiger Leistung
Menge: 736,000 m2

**02.02.12 Randstreifen aufgehende, angrenzende Bauteile**
Randstreifen für Hohlboden an allen aufgehenden und
angrenzenden Bauteilen

-  gemäß ZTV 5.11 aus PE-Schaum mit Folienlasche selbstklebend
-  Dicke: 8 mm
-  Höhe: bis 50 mm über OK Estrich
-  alle Einzellängen

Ausführung gemäß Planung in fertiger Leistung
Menge: 345,000 m

**02.02.13 Abschalung Calciumsulfatestrich**
Abschalung der Calciumsulfatestriche

-  alle Einzellängen mit Holzbohlen, o.ä. nach Wahl des AN
-  zur Herstellung von Estrichdehnfugen
inklusive Ausbauen und Abfahren nach Fertigstellung der jeweiligen Arbeiten

Ausführung gemäß Planung in fertiger Leistung
Menge: 12,000 m

**02.02.14 Randstreifen für Estrichdehnfugen**
Randstreifen für Herstellen von Estrichdehnfugen

-  in Türlaibungen, etc zur Schallentkoppelung aus PE-Schaum
  mit Folienlasche selbstklebend
-  Dicke: 8 mm
-  Höhe: bis 50 mm über OK Estrich
-  alle Einzellängen

Ausführung gemäß Planung in fertiger Leistung
Menge: 55,000 m

**02.02.15 Eckausbildung 90Grad Randstreifen**
Eckausbildung 90Grad der vorbeschriebenen Randstreifen

durch Einschneiden
-  Abrechnung pro Ecke
Menge: 20,000 St

**02.02.16 Anarbeiten Hohlboden Türleibungen, T = 50 cm**
Randverstärkung der Unterkonstruktion an allen Anschlüssen
der Hohlböden zu aufgehenden und angrenzenden Bauteilen,
etc nach statischen Erfordernissen

-  Abrechnung nach Länge der aufgehenden und
  angrenzenden Bauteile
Menge: 12,000 m

**02.02.17 Abschottung im Hohlraum F 0**
Abschottung im Hohlraum unter Türen

-  alle Einzellängen
-  alle Höhen von 50 mm bis 100 mm
-  Anforderungen
   * Feuerwiderstandsklasse F0
   *  Schallschutz  Rw,p ≥ 32 dB

Ausführung gemäß Planung in fertiger Leistung
Menge: 12,000 m

**02.02.18 Aussparung in Abschottung für HLS-Installation**
Herstellen rechteckige Aussparung in Abschottungen
zur Durchführung von HLS - Installation

-  Größe: bis 2.000 cm2

Schließen mit Weichschott erfolgt bauseits
Menge: 1,000 St

**02.02.19 Aussparung in Abschottung für HLS-Installation**
Herstellen rechteckige Aussparung in Abschottungen
zur Durchführung von HLS - Installation

-  Größe: bis 5.000 cm2

Schließen mit Weichschott erfolgt bauseits
Menge: 1,000 St

**02.02.20 Estrichfuge**
Herstellen fachgerechter, sauberer Schallentkopplungsfugen,
als Schlitze im Türschwellenbereich unter einzubauenden Türblättern,
geradlinig und vollkantig,
jew. durch gesamte Estrichdicke d: ca. 35 mm,
Einlegen von PE-Schaumstreifen, vollflächig, fehlstellenfrei,
Fugenbreite b: 8 mm.
inkl. einschl. einseitigen Stützprofil als L-Profil.nach Erfordernis

Abrechnung nach Längenmaß

Liefern und Herstellen gemäß Planung  in fertiger Leistung
Menge: 12,000 m

**02.02.21 Bewegungsfugen Estrich**
Herstellen der Bewegungsfuge, DIN EN 13318, in Estrich,
durch Einlegen von Fugenband,
Fugenbreite 10 mm,
Fugentiefe 35 mm bzw. nach Erfordernis
Dehnungsfugenprofil bauseits

Abrechnung nach Längenmaß

Liefern und Herstellen gemäß Planung  in fertiger Leistung
Menge: 55,000 m

**02.02.22 Revisionsöffnung 600 / 600 mm**
System zugehörige Revisionsöffnung in Hohlböden

gemäß Plan 5_411 / 5_412 / 5_413 / 5_414 / 5_415

- Größe: 600/600 mm
- mit Doppelbodenplatte
  * Baustoffklasse A DIN 4102-1 (nicht brennbar)
- mit begrenzendem Abschlussprofil
- mit höhenverstellbarer Belagstrennleiste aus Aluminium
- für exaktes Anarbeiten der Beläge an an Revisionsrahmen

Ausführung gemäß Planung in fertiger Leistung
Menge: 21,000 St

**02.02.23 Herstellung Aussparung ELT-Bodentank 350 / 350 mm**
Herstellen Aussparung in Hohlböden für bauseitigen
Einbau von ELT-Bodentank

-  Größe: ca. 350 / 350 mm

Ausführung gemäß Planung in fertiger Leistung
Menge: 56,000 St

**02.02.24 4-seitig umlaufende Abschottung F30, ELT-Bodentanks**
Vierseitig umlaufende Abschottung im Hohlraum im
Bereich der vorbeschriebenen Aussparung für ELT-Bodentanks

-  Außenabmessung: ca. 350 / 350 mm
-  alle Höhen von 50 mm bis 100 mm
-  Anforderungen
   * Feuerwiderstandsklasse F30 DIN 4102-2
   * mit Schallschutz Ausführung zur Erfüllung der Anforderungen
  eigenverantwortlich nach Wahl des AN

Ausführung gemäß Planung in fertiger Leistung
Menge: 56,000 St

**02.02.25 Anarbeiten Hohlboden 2-seitig an StB.-Stütze**
Anarbeiten Hohlböden 2-seitig an Stahlbetonstützen
Menge: 32,000 St

**02.02.26 Anarbeiten Hohlboden 3-seitig an Stb.-Stütze**
Anarbeiten Hohlböden 3-seitig an Stahlbetonstützen
Menge: 54,000 St

#### 02.03 Hohlraumboden DE 02c Beschichtung; Nutzlast 5,0 kN/m²; OG

*Hinweis: Prämisse:*
Ausführungsbereich: Obergeschoss
Typ:  DE 02c

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
Ausführungsort:

| Geschoss | Raum-Nr. | Bezeichnung | Fläche | Umfang |
| --- | --- | --- | --- | --- |
|  |  |  | m2 | m |
| OG | 1.16 | Lager | 20,1 | 18,1 |

Alle Maßangaben sind ca. Angaben und eigenverantwortlich zu prüfen

Abbildungen, Planauszüge u. dgl. dienen der Unterstützung zur Erläuterung der entsprechenden Leistungen und als Hinweis auf entsprechende Planstellen. Sie befreien den Bieter nicht, die für diese Leistung im Originalmaßstab
zutreffenden Pläne oder Details  zu sichten und für die Kalkulation
heranzuziehen.

**02.03.01 Reinigen Untergrund Beton von grober Verschmutzung**
Beseitigung von groben Verschmutzungen,
die über die gem. Nebenleistung zu erbringenden Reinigungsleistungen
hinausgeht, wie z.B. von Mörtel-, Gipsresten o.ä.

Ausführung nur auf Anordnung AG / Bauüberwachung
mit Festlegung und Aufmaß der grob verschmutzten Bereiche,
(Ohne schriftliche Anordnung erfolgt keine Vergütung!),

anfallende Stoffe sind zu beseitigen und vorschriftsgemäß zu entsorgen
Untergrund waagerecht,

Abrechnung nach Flächenmaß

Liefern und Herstellen gemäß Planung  in fertiger Leistung
Menge: 21,000 m2

**02.03.02 Reinigen des Untergrundes durch Abkehren und Absaugen**
Reinigung des Untergrunds aus Stahlbeton zur Aufnahme
der nachbeschriebenen Sperrschichten und staubbindenden
Anstriche durch scharfes Abkehren und porentiefes Absaugen mit
Industriestaubsauger
- Anfallendes Material ist zu beseitigen
Menge: 21,000 m2

**02.03.03 Staubbindender Anstrich auf Stahlbeton-Bodenflächen**
Staubbindender Anstrich auf gereinigten Bodenflächen
aus Stahlbeton

- Material auf Dispersionsbasis
  * 1-komponentig
  * abriebfest
  * Farbe grau
- Ausführung vor Beginn der gebäudetechnischen Arbeiten

Ausführung gemäß Planung in fertiger Leistung
Menge: 21,000 m2

**02.03.04 Markieren Bodenstützen auf Anstrich**
Einmessen und dauerhaftes Markieren der Platzierung
der Hohlbodenstützen auf staubbindendem Anstrich
vor Beginn der gebäudetechnischen Arbeiten

Ausführung gemäß Planung in fertiger Leistung
Menge: 21,000 m2

**02.03.05 Reinigen staubbindender Anstrich nach TGA**
Reinigung staubbindender Anstrich nach Fertigstellung
der gebäudetechnischen Arbeiten durch gründliches Absaugen
mit Industriestaubsauger
- Anfallendes Material ist zu beseitigen
Menge: 21,000 m2

**02.03.06 Kontrolle staubbindender Anstrich nach TGA**
Kontrollgang nach Fertigstellung der gebäudetechnischen Arbeiten
zur Überprüfung der staubbindenden Anstriche auf
erhebliche defekte Stellen und Markieren für
anschließendes Aufmaß zusammen mit der Objektüberwachung
Menge: 21,000 m2

**02.03.07 Ausbesserung Schadstelle staubbindener Anstrich bis 500 cm2**
Ausbesserung von erheblichen defekten Stellen im
staubbindenden
 Anstrich mit gleichem Material
-  Größe der Schadstelle: bis 500 cm2
Menge: 5,000 St

**02.03.08 Ausbesserung Schadstelle staubbindender Anstrich bis 10.000 cm2**
Ausbesserung von defekten Stellen im staubbindenden Anstrich
mit gleichem Material
-  Größe der Schadstelle: 501 cm2 bis 5.000 cm2
Menge: 5,000 St

**02.03.09 UK Hohlboden DE 02c; LH = 95 mm**
Unterkonstruktion für Hohlboden DE 02c  DIN EN 13213
gemäß ZTV  3.6  zur Aufnahme der Tragschicht
aus Nassestrich entsprechend Planung liefern und herstellen.

Untergrund: Stahlbetonrohboden
Lichte Höhe: ca. 95 mm ab OK Stb. bis UK Trägerplatte

Unterkonstruktion

Präzisionsstützen
- Material Stahl verzinkt
- mit Stützenfuß und Stützenkopf
- stufenlos höhenverstellbar
- Höhenverstellbarkeit: + / - 25 mm
- Stützenraster:
  * im Regelfall 600 / 600 mm
  * an Rändern 300 / 600 mm
- mit Stützenkopfauflage

Befestigung:
- geklebt auf Stahlbetonrohboden mit staubbindendem Anstrich

Trägerplatten zur Aufnahme des Calciumsulfatestrichs
- Material: Gipsfaser -  Systemplatte (faserverstärktes Calciumsulfat)
- Größe: 600 / 600 mm
- Dicke: 18 mm
- inklusive Trennlage

Ausführung gemäß Planung in fertiger Leistung
Menge: 21,000 m2

**02.03.10 Abdeckung aus PE-Folie, Dicke 0,5 mm**
PE-Folien als Trennlage zwischen Trittschalldämmung und Zementestrichen
-  Dicke: 2 x 0,25 mm
-  Verlegung 2-lagig (nicht im gefalteten Zustand)
-  Stöße 1. und 2. Lage versetzt und mindestens 20 cm überlappt
  inklusive
-  Hochziehen umlaufend an allen aufgehenden Bauteilen
  .  Höhe: bis 100 mm
-  alle Innen- und Außeneckausbildungen

Abrechnung nach Flächenmaß

Liefern und Herstellen gemäß Planung  in fertiger Leistung
Menge: 21,000 m2

**02.03.11 CU-SU-Fließestrich C25 F5, D = ca. 35 mm; DE 02c; Beschichtung**
Calciumsulfat-Fließestrich DIN 18560 CAF als Unterlage
zur Aufnahme von bauseitiger Beschichtung des Hohlraumbodensystems
DE 02c liefern und einbauen.

-  als Estrich auf Hohlboden-Trägerplatten samt Trennlage
-  Druckfestigkeitsklasse C25 DIN EN 13813
-  Biegezugfestigkeitsklasse F5 DIN EN 13813
-  Estrichnenndicke 35 mm
-  Oberfläche maschinell glätten zur Aufnahme von
  bauseitiger Beschichtung

Ausführung gemäß Planung in fertiger Leistung
Menge: 21,000 m2

**02.03.12 Randstreifen aufgehende, angrenzende Bauteile**
Randstreifen für Hohlboden an allen aufgehenden und
angrenzenden Bauteilen

-  gemäß ZTV 3.8 aus PE-Schaum mit Folienlasche selbstklebend
-  Dicke: 8 mm
-  Höhe: bis 50 mm über OK Estrich
-  alle Einzellängen

Ausführung gemäß Planung in fertiger Leistung
Menge: 19,000 m

**02.03.13 Abschalung Calciumsulfatestrich**
Abschalung der Calciumsulfatestriche

-  alle Einzellängen mit Holzbohlen, o.ä. nach Wahl des AN
-  zur Herstellung von Estrichdehnfugen
inklusive Ausbauen und Abfahren nach Fertigstellung der jeweiligen Arbeiten

Ausführung gemäß Planung in fertiger Leistung
Menge: 2,000 m

**02.03.14 Anarbeiten Hohlboden Türleibungen, T = 50 cm**
Randverstärkung der Unterkonstruktion an allen Anschlüssen
der Hohlböden zu aufgehenden und angrenzenden Bauteilen,
etc nach statischen Erfordernissen

-  Abrechnung nach Länge der aufgehenden und
  angrenzenden Bauteile
Menge: 2,000 m

**02.03.15 Abschottung im Hohlraum F30**
Abschottung im Hohlraum unter Türen

-  alle Einzellängen
-  alle Höhen von 50 mm bis 100 mm
-  Anforderungen
   *  Feuerwiderstandsklasse F30  DIN 4102-2
   *  Schallschutz  Rw,p ≥ 32 dB

Ausführung gemäß Planung in fertiger Leistung
Menge: 2,000 m

**02.03.16 Estrichfuge**
Herstellen fachgerechter, sauberer Schallentkopplungsfugen,
als Schlitze im Türschwellenbereich unter einzubauenden Türblättern,
geradlinig und vollkantig,
jew. durch gesamte Estrichdicke d: ca. 35 mm,
Einlegen von PE-Schaumstreifen, vollflächig, fehlstellenfrei,
Fugenbreite b: 8 mm.
inkl. einschl. einseitigen Stützprofil als L-Profil.nach Erfordernis

Abrechnung nach Längenmaß

Liefern und Herstellen gemäß Planung  in fertiger Leistung
Menge: 2,000 m

#### 02.04 Hohlraumboden DE 02d Teppich; Nutzlast 5,0 kN/m²; OG

*Hinweis: Prämisse:*
Ausführungsbereich: Obergeschoss
Typ:  DE 02d

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
Ausführungsort:

| Geschoss | Raum-Nr. | Bezeichnung | Fläche | Umfang |
| --- | --- | --- | --- | --- |
|  |  |  | m2 | m |
| OG | 1.01 | Büro Leitung | 20,1 | 18,2 |
|  | 1.02 | Büro stellv. Leitung | 13,4 | 15,6 |
|  | 1.03 | Sozialpädagoge | 20,5 | 18,3 |
|  | 1.04 | Fachbereichsleitung | 27,5 | 21,0 |
|  | 1.05 | Beratungsraum | 13,4 | 15,6 |
|  | 1.06 | Besprechungsraum | 25,8 | 20,3 |
|  | 1.07 | Büro Verwaltung | 82,8 | 36,8 |
|  | 1.08 | Working Zone 2 | 22,4 | 21,8 |
|  | 1.09 | Flur | 97,6 | 78,7 |
|  | 1.09 | Flur | 14,8 | 16,8 |
|  | 1.11 | Kopie | 7,5 | 11,0 |

Alle Maßangaben sind ca. Angaben und eigenverantwortlich zu prüfen

Abbildungen, Planauszüge u. dgl. dienen der Unterstützung zur Erläuterung der entsprechenden Leistungen und als Hinweis auf entsprechende Planstellen. Sie befreien den Bieter nicht, die für diese Leistung im Originalmaßstab
zutreffenden Pläne oder Details  zu sichten und für die Kalkulation
heranzuziehen.

**02.04.01 Reinigen Untergrund Beton von grober Verschmutzung**
Beseitigung von groben Verschmutzungen,
die über die gem. Nebenleistung zu erbringenden Reinigungsleistungen
hinausgeht, wie z.B. von Mörtel-, Gipsresten o.ä.

Ausführung nur auf Anordnung AG / Bauüberwachung
mit Festlegung und Aufmaß der grob verschmutzten Bereiche,
(Ohne schriftliche Anordnung erfolgt keine Vergütung!),

anfallende Stoffe sind zu beseitigen und vorschriftsgemäß zu entsorgen
Untergrund waagerecht,

Abrechnung nach Flächenmaß

Liefern und Herstellen gemäß Planung  in fertiger Leistung
Menge: 346,000 m2

**02.04.02 Reinigen des Untergrundes durch Abkehren und Absaugen**
Reinigung des Untergrunds aus Stahlbeton zur Aufnahme
der nachbeschriebenen Sperrschichten und staubbindenden
Anstriche durch scharfes Abkehren und porentiefes Absaugen mit
Industriestaubsauger
- Anfallendes Material ist zu beseitigen
Menge: 346,000 m2

**02.04.03 Staubbindender Anstrich auf Stahlbeton-Bodenflächen**
Staubbindender Anstrich auf gereinigten Bodenflächen
aus Stahlbeton

- Material auf Dispersionsbasis
  * 1-komponentig
  * abriebfest
  * Farbe grau
- Ausführung vor Beginn der gebäudetechnischen Arbeiten

Ausführung gemäß Planung in fertiger Leistung
Menge: 346,000 m2

**02.04.04 Markieren Bodenstützen auf Anstrich**
Einmessen und dauerhaftes Markieren der Platzierung
der Hohlbodenstützen auf staubbindendem Anstrich
vor Beginn der gebäudetechnischen Arbeiten

Ausführung gemäß Planung in fertiger Leistung
Menge: 346,000 m2

**02.04.05 Reinigen staubbindender Anstrich nach TGA**
Reinigung staubbindender Anstrich nach Fertigstellung
der gebäudetechnischen Arbeiten durch gründliches Absaugen
mit Industriestaubsauger
- Anfallendes Material ist zu beseitigen
Menge: 10,000 m2

**02.04.06 Kontrolle staubbindender Anstrich nach TGA**
Kontrollgang nach Fertigstellung der gebäudetechnischen Arbeiten
zur Überprüfung der staubbindenden Anstriche auf
erhebliche defekte Stellen und Markieren für
anschließendes Aufmaß zusammen mit der Objektüberwachung
Menge: 10,000 m2

**02.04.07 Ausbesserung Schadstelle staubbindener Anstrich bis 500 cm2**
Ausbesserung von erheblichen defekten Stellen im
staubbindenden
 Anstrich mit gleichem Material
-  Größe der Schadstelle: bis 500 cm2
Menge: 20,000 St

**02.04.08 Ausbesserung Schadstelle staubbindender Anstrich bis 10.000 cm2**
Ausbesserung von defekten Stellen im staubbindenden Anstrich
mit gleichem Material
-  Größe der Schadstelle: 501 cm2 bis 5.000 cm2
Menge: 20,000 St

**02.04.09 UK Hohlboden DE 02d; LH = 87 mm**
Unterkonstruktion für Hohlboden DE 02d  DIN EN 13213
gemäß ZTV  3.6  zur Aufnahme der Tragschicht
aus Nassestrich entsprechend Planung liefern und herstellen.

Untergrund: Stahlbetonrohboden
Lichte Höhe: ca. 87 mm ab OK Stb. bis UK Trägerplatte

Unterkonstruktion

Präzisionsstützen
- Material Stahl verzinkt
- mit Stützenfuß und Stützenkopf
- stufenlos höhenverstellbar
- Höhenverstellbarkeit: + / - 25 mm
- Stützenraster:
  * im Regelfall 600 / 600 mm
  * an Rändern 300 / 600 mm
- mit Stützenkopfauflage

Befestigung:
- geklebt auf Stahlbetonrohboden mit staubbindendem Anstrich

Trägerplatten zur Aufnahme des Calciumsulfatestrichs
- Material: Gipsfaser -  Systemplatte (faserverstärktes Calciumsulfat)
- Größe: 600 / 600 mm
- Dicke: 18 mm
- inklusive Trennlage

Ausführung gemäß Planung in fertiger Leistung
Menge: 346,000 m2

**02.04.10 Abdeckung aus PE-Folie, Dicke 0,5 mm**
PE-Folien als Trennlage zwischen Trittschalldämmung und Zementestrichen
-  Dicke: 2 x 0,25 mm
-  Verlegung 2-lagig (nicht im gefalteten Zustand)
-  Stöße 1. und 2. Lage versetzt und mindestens 20 cm überlappt
  inklusive
-  Hochziehen umlaufend an allen aufgehenden Bauteilen
  .  Höhe: bis 100 mm
-  alle Innen- und Außeneckausbildungen

Abrechnung nach Flächenmaß

Liefern und Herstellen gemäß Planung  in fertiger Leistung
Menge: 346,000 m2

**02.04.11 CU-SU-Fließestrich C25 F5, D = ca. 35 mm; DE 02d; Teppich**
Calciumsulfat-Fließestrich DIN 18560 CAF als Unterlage
zur Aufnahme von bauseitigem Teppichbelag des Hohlraumbodensystems
DE 02d liefern und einbauen.

-  als Estrich auf Hohlboden-Trägerplatten samt Trennlage
-  Druckfestigkeitsklasse C25 DIN EN 13813
-  Biegezugfestigkeitsklasse F5 DIN EN 13813
-  Estrichnenndicke 35 mm
-  Oberfläche maschinell glätten zur Aufnahme von
  bauseitigem Teppich

Ausführung gemäß Planung in fertiger Leistung
Menge: 346,000 m2

**02.04.12 Randstreifen aufgehende, angrenzende Bauteile**
Randstreifen für Hohlboden an allen aufgehenden und
angrenzenden Bauteilen

-  gemäß ZTV 3.8 aus PE-Schaum mit Folienlasche selbstklebend
-  Dicke: 8 mm
-  Höhe: bis 50 mm über OK Estrich
-  alle Einzellängen

Ausführung gemäß Planung in fertiger Leistung
Menge: 275,000 m

**02.04.13 Abschalung Calciumsulfatestrich**
Abschalung der Calciumsulfatestriche

-  alle Einzellängen mit Holzbohlen, o.ä. nach Wahl des AN
-  zur Herstellung von Estrichdehnfugen
inklusive Ausbauen und Abfahren nach Fertigstellung der jeweiligen Arbeiten

Ausführung gemäß Planung in fertiger Leistung
Menge: 12,000 m

**02.04.14 Randstreifen für Estrichdehnfugen**
Randstreifen für Herstellen von Estrichdehnfugen

-  in Türlaibungen, etc zur Schallentkoppelung aus PE-Schaum
  mit Folienlasche selbstklebend
-  Dicke: 8 mm
-  Höhe: bis 50 mm über OK Estrich
-  alle Einzellängen

Ausführung gemäß Planung in fertiger Leistung
Menge: 29,000 m

**02.04.15 Eckausbildung 90Grad Randstreifen**
Eckausbildung 90Grad der vorbeschriebenen Randstreifen

durch Einschneiden
-  Abrechnung pro Ecke
Menge: 32,000 St

**02.04.16 Anarbeiten Hohlboden Türleibungen, T = 50 cm**
Randverstärkung der Unterkonstruktion an allen Anschlüssen
der Hohlböden zu aufgehenden und angrenzenden Bauteilen,
etc nach statischen Erfordernissen

-  Abrechnung nach Länge der aufgehenden und
  angrenzenden Bauteile
Menge: 47,000 m

**02.04.17 Abschottung im Hohlraum F 0**
Abschottung im Hohlraum unter Türen

-  alle Einzellängen
-  alle Höhen von 50 mm bis 100 mm
-  Anforderungen
   * Feuerwiderstandsklasse F0
   *  Schallschutz  Rw,p ≥ 37 dB

Ausführung gemäß Planung in fertiger Leistung
Menge: 11,000 m

**02.04.18 Abschottung im Hohlraum F30**
Abschottung im Hohlraum unter Türen

-  alle Einzellängen
-  alle Höhen von 50 mm bis 100 mm
-  Anforderungen
   *  Feuerwiderstandsklasse F30  DIN 4102-2
   *  Schallschutz  Rw,p ≥ 37 dB

Ausführung gemäß Planung in fertiger Leistung
Menge: 2,000 m

**02.04.19 Estrichfuge**
Herstellen fachgerechter, sauberer Schallentkopplungsfugen,
als Schlitze im Türschwellenbereich unter einzubauenden Türblättern,
geradlinig und vollkantig,
jew. durch gesamte Estrichdicke d: ca. 35 mm,
Einlegen von PE-Schaumstreifen, vollflächig, fehlstellenfrei,
Fugenbreite b: 8 mm.
inkl. einschl. einseitigen Stützprofil als L-Profil.nach Erfordernis

Abrechnung nach Längenmaß

Liefern und Herstellen gemäß Planung  in fertiger Leistung
Menge: 12,000 m

**02.04.20 Bewegungsfugen Estrich**
Herstellen der Bewegungsfuge, DIN EN 13318, in Estrich,
durch Einlegen von Fugenband,
Fugenbreite 10 mm,
Fugentiefe 35 mm bzw. nach Erfordernis
Dehnungsfugenprofil bauseits

Abrechnung nach Längenmaß

Liefern und Herstellen gemäß Planung  in fertiger Leistung
Menge: 29,000 m

**02.04.21 Revisionsöffnung 600 / 600 mm**
System zugehörige Revisionsöffnung in Hohlböden

gemäß Plan 5_411 / 5_412 / 5_413 / 5_414 / 5_415

- Größe: 600/600 mm
- mit Doppelbodenplatte
  * Baustoffklasse A DIN 4102-1 (nicht brennbar)
- mit begrenzendem Abschlussprofil
- mit höhenverstellbarer Belagstrennleiste aus Aluminium
- für exaktes Anarbeiten der Beläge an an Revisionsrahmen

Ausführung gemäß Planung in fertiger Leistung
Menge: 9,000 St

**02.04.22 Bauteilfuge Achse 3**
Herstellen der Bewegungsfuge, DIN EN 13318, in Estrich,
Fugenbreite  max. 20 mm,
Fugenbewegung : 15 - 20 mm ( +3 mm / - 2 mm)
Fugenprofil
Farbe der Einlage : Standard - schwarz / grau
Fugentiefe  nach Erfordernis

Ausführungsbereich:  Obergeschoss
Bodenaufbau Typ  DE 02d
Bauteilfuge:  Achse 3

Abrechnung nach Längenmaß

Liefern und Herstellen gemäß Planung  in fertiger Leistung
Menge: 8,000 m

**02.04.23 Herstellung Aussparung ELT-Bodentank 350 / 350 mm**
Herstellen Aussparung in Hohlböden für bauseitigen
Einbau von ELT-Bodentank

-  Größe: ca. 350 / 350 mm

Ausführung gemäß Planung in fertiger Leistung
Menge: 15,000 St

**02.04.24 4-seitig umlaufende Abschottung F30, ELT-Bodentanks**
Vierseitig umlaufende Abschottung im Hohlraum im
Bereich der vorbeschriebenen Aussparung für ELT-Bodentanks

-  Außenabmessung: ca. 350 / 350 mm
-  alle Höhen von 50 mm bis 100 mm
-  Anforderungen
   * Feuerwiderstandsklasse F30 DIN 4102-2
   * mit Schallschutz Ausführung zur Erfüllung der Anforderungen
  eigenverantwortlich nach Wahl des AN

Ausführung gemäß Planung in fertiger Leistung
Menge: 15,000 St

**02.04.25 Anarbeiten Hohlboden 2-seitig an StB.-Stütze**
Anarbeiten Hohlböden 2-seitig an Stahlbetonstützen
Menge: 25,000 St

**02.04.26 Anarbeiten Hohlboden 3-seitig an Stb.-Stütze**
Anarbeiten Hohlböden 3-seitig an Stahlbetonstützen
Menge: 30,000 St

### 03 HOHLRAUMBODEN ALLE GESCHOSSE

#### 03.01 Weitere Leistungen

**03.01.01 Sicherheitsabdeckungen für Bodenöffnungen**
Bodenöffnungen mit Abdeckungen nach Wahl des AN durchtrittssicher
mit Sicherung vor Verrutschen, abdecken
Menge: 71,000 St

**03.01.02 Randverstärkung UK, Anschlüsse aufgehende Bauteile**
Randverstärkung der Unterkonstruktion an allen
Anschlüssen der Hohlböden zu aufgehenden und angrenzenden
Bauteilen, etc nach statischen Erfordernissen

-  Abrechnung nach Länge der aufgehenden und
  angrenzenden Bauteile
Menge: 250,000 m

**03.01.03 Anarbeiten Hohlboden an Wandversprung bis 30 cm**
Anarbeiten Hohlboden an Wandversprung
-  Tiefe: bis 30 cm Wandversprünge oder sonstige einspringende
  Bauteile mit Tiefe größer 30 cm werden nicht gesondert vergütet
Menge: 15,000 St

**03.01.04 Abstellwinkel 35 / 35 / 3 mm**
Abstellwinkel für Hohlbodenabschluss

-  an freien Enden
-  in Türlaibungen
-  im Übergang zu anderen Bodenaufbauten
-  bei Aussparungen, etc nach besonderer Anweisung des AG
-  Material: Stahlblech verzinkt
-  Querschnitt: ca. 35/35 mm
-  Dicke: 3 mm Befestigung: an Trägerplatten geschraubt

Ausführung gemäß Planung in fertiger Leistung
Menge: 100,000 m

**03.01.05 Abstellwinkel 150 / 100 / 4 mm**
Abstellwinkel für Hohlbodenabschluss

-  an freien Enden Material: Stahlblech verzinkt
-  Querschnitt: ca. 150/100 mm
-  Dicke: 4 mm Befestigung: an Stahlbeton gedübelt / geschraubt

Ausführung gemäß Planung in fertiger Leistung
Menge: 50,000 m

**03.01.06 Herstellen runde Aussparung, 50mm**
Herstellen runde Aussparung in Hohlboden zur
Durchführung von TGA-Bauteilen

-  Durchmesser: bis 50 mm
- Kanten entgratet
- Schnittstellen versiegelt
Menge: 40,000 St

**03.01.07 Herstellen runde Aussparung, 150mm**
Herstellen runde Aussparung in Hohlboden zur
Durchführung von TGA-Bauteilen

-  Durchmesser: 51 mm bis 150 mm
- Kanten entgratet
- Schnittstellen versiegelt
Menge: 20,000 St

**03.01.08 Herstellen rechteckige Aussparung, bis 100cm2**
Herstellen rechteckige Aussparung in Hohlboden zur
Durchführung von TGA-Bauteilen

-  Größe: bis 100 cm2
- Kanten entgratet
- Schnittstellen versiegelt
Menge: 5,000 St

**03.01.09 Herstellen rechteckige Aussparung, bis 500cm2**
Herstellen rechteckige Aussparung in Hohlboden zur
Durchführung von TGA-Bauteilen

-  Größe: 101 cm2 bis 500 cm2
- Kanten entgratet
- Schnittstellen versiegelt
Menge: 5,000 St

**03.01.10 Herstellen rechteckige Aussparung, bis 1.500cm2**
Herstellen rechteckige Aussparung in Hohlboden zur
Durchführung von TGA-Bauteilen

-  Größe: 501 cm2 bis 1.500 cm2
- Kanten entgratet
- Schnittstellen versiegelt
Menge: 5,000 St

**03.01.11 Überbrückungsträger 1 entfallende Stütze**
Überbrückungsträger zur Überbrückung von einer
entfallenden Stütze.
Menge: 5,000 St

**03.01.12 Überbrückungsträger 2 entfallende Stützen**
Überbrückungsträger zur Überbrückung von zwei
entfallenden Stützen
Menge: 5,000 St

**03.01.13 Revisionsöffnung 300 / 300 mm**
System zugehörige Revisionsöffnung in Hohlböden

-  Größe: 300/300 mm
-  mit Doppelbodenplatte
   *  Baustoffklasse A DIN 4102-1 (nicht brennbar)
-  mit begrenzendem Abschlussprofil

Ausführung gemäß Planung in fertiger Leistung
Menge: 4,000 St

**03.01.14 Abschottung im Hohlraum F 90**
Abschottung im Hohlraum unter Türen

-  alle Einzellängen
-  alle Höhen von 50 mm bis 100 mm
-  Anforderungen
   *  Feuerwiderstandsklasse F90  DIN 4102-2
   *  Schallschutz  Rw,p ≥ 37 dB

Ausführung gemäß Planung in fertiger Leistung
Menge: 2,000 St

**03.01.15 Herstellen rechteckiger Aussparung in Abschottung 50 cm2**
Herstellen rechteckige Aussparung in Abschottungen
zur Durchführung von Elektrokabel

-  Größe: bis 51 cm2

Schließen mit Weichschott erfolgt bauseits
Menge: 20,000 St

**03.01.16 Herstellen rechteckiger Aussparung in Abschottung 250 cm2**
Herstellen rechteckige Aussparung in Abschottungen
zur Durchführung von Elektrokabel

-  Größe: 51 cm2 bis 250 cm2

Schließen mit Weichschott erfolgt bauseits
Menge: 20,000 St

**03.01.17 Herstellen Schwindfugen**
Herstellen von Schwind-/Scheinfugen in Estrichen
Menge: 110,000 m

**03.01.18 Verschließen Schwindfugen für bauseitige Bodenbeläge**
Kraftschlüssig Verschließen der Schwind-/Scheinfugen in
Calciumsulfatestrichen für bauseitige Bodenbeläge

Ausführung nicht im Zuge der Hauptarbeiten und nach
Abruf durch den AG
Menge: 110,000 m

### 04 DOPPELBODEN

#### 04.01 Doppelboden DE 04a; Nutzlast 5,0 kN/m²; OG, EG

*Hinweis: Prämisse:*
Ausführungsbereich: Obergeschoss, Erdgeschoss
Typ:  DE 04a

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
Ausführungsort:

| Geschoss | Raum-Nr. | Bezeichnung | Fläche | Umfang |
| --- | --- | --- | --- | --- |
|  |  |  | m2 | m |
| OG | 1.17 | ELT | 8,9 | 12,1 |
|  | 1.28 | IT | 10,6 | 13,1 |
|  | 1.34 | ELT | 5,9 | 10,1 |
|  | 1.44 | IT | 10,6 | 13,1 |
|  | 1.45 | ELT | 8,7 | 12,0 |
| EG | 0.28 | ELT | 5,9 | 10,1 |
|  | 0.58 | IT | 14,5 | 16,0 |

Alle Maßangaben sind ca. Angaben und eigenverantwortlich zu prüfen

Abbildungen, Planauszüge u. dgl. dienen der Unterstützung zur Erläuterung der entsprechenden Leistungen und als Hinweis auf entsprechende Planstellen. Sie befreien den Bieter nicht, die für diese Leistung im Originalmaßstab
zutreffenden Pläne oder Details  zu sichten und für die Kalkulation
heranzuziehen.

**04.01.01 Untergrund von grober Verschmutzung reinigen**
Reinigen des Untergrundes aus Stahlbeton von grober
Verschmutzung gemäß DIN 18354, Ziff. 4.2.6 und nach
besonderer Anordnung des Auftraggebers

- Anfallendes Material ist zu entsorgen
Menge: 66,000 m2

**04.01.02 Reinigen des Untergrundes durch Abkehren und Absaugen**
Reinigung des Untergrunds aus Stahlbeton zur Aufnahme
der nachbeschriebenen Sperrschichten und staubbindenden
Anstriche durch scharfes Abkehren und porentiefes Absaugen mit
Industriestaubsauger
- Anfallendes Material ist zu beseitigen
Menge: 66,000 m2

**04.01.03 Staubbindender Anstrich auf Stahlbeton-Bodenflächen**
Staubbindender Anstrich auf gereinigten Bodenflächen
aus Stahlbeton

- Material auf Dispersionsbasis
  * 1-komponentig
  * abriebfest
  * Farbe grau
- Ausführung vor Beginn der gebäudetechnischen Arbeiten

Ausführung gemäß Planung in fertiger Leistung
Menge: 66,000 m2

**04.01.04 Markieren Bodenstützen auf Anstrich**
Einmessen und dauerhaftes Markieren der Platzierung
der Doppelbodenstützen auf staubbindendem Anstrich
vor Beginn der gebäudetechnischen Arbeiten

Ausführung gemäß Planung in fertiger Leistung
Menge: 66,000 m2

**04.01.05 Reinigen staubbindender Anstrich nach TGA**
Reinigung staubbindender Anstrich nach Fertigstellung der gebäudetechnischen Arbeiten durch gründliches Absaugen mit Industriestaubsauger

- Anfallendes Material ist zu beseitigen
Menge: 66,000 m2

**04.01.06 Kontrolle staubbindender Anstrich nach TGA**
Kontrollgang nach Fertigstellung der gebäudetechnischen Arbeiten
zur Überprüfung der staubbindenden Anstriche auf
erhebliche defekte Stellen und Markieren für
anschließendes Aufmaß zusammen mit der Objektüberwachung
Menge: 66,000 m2

**04.01.07 Ausbesserung Schadstelle staubbindener Anstrich bis 500 cm2**
Ausbesserung von erheblichen defekten Stellen im
staubbindenden
 Anstrich mit gleichem Material
-  Größe der Schadstelle: bis 2500 cm2
Menge: 5,000 St

**04.01.08 Randdämmstreifen nicht brennbar**
Randstreifen nicht brennbar gemäß Planung zu angrenzenden aufgehenden Bauteilen liefern und in fertiger Leistung einbauen.
Anforderung Randdämmstreifen:
Material: Steinwolle

-  Baustoffklasse A1 nicht brennbar
-  Schmelzpunkt > 1000 °C
-  Dicke: 12 mm
-  Breite/ Höhe inkl. einzurechnenden Überstand h: mind. ca. 3 cm
  über OK  Fertigfußboden gem. Planung
  Höhe (Breite) h: bis ca. 20 cm,
-  Einbau dicht mit ausreichenden Stoßüberlappungen,
  ohne Fugen und  Fehlstellen, inkl. sämtlicher fachgerechter Eckausbildungen,
-  gegen Lageveränderung bei Estricheinbau gesichert, Einbau an allen aufgehenden Bautei  len.
-  Verschnitt ist mit einzurechnen

Abrechnung nach Längenmaß
Liefern und Herstellen gemäß Planung  in fertiger Leistung
Menge: 86,000 m

**04.01.09 Doppelboden DE 04a elektrostatisch ableitend, LH = ca. 130 mm**
Doppelboden DE 04a DIN EN 12825, elektrostatisch ableitend als Systemdoppelboden gemäß ZTV  3.7 entsprechend Planung liefern und herstellen.

Untergrund: Stahlbetonrohboden
Gesamtaufbauhöhe ca. 150 mm
Lichte Höhe:  ca. 130 mm ab OK Stb. bis UK DoBo-Platte
Lastklasse:  5 (5 kN)

bestehend aus:

Platte
Abmessungen:  600 x 600 mm
Plattendicke:  ca. 35 mm
Oberseite:  Holzwerkstoff  ohne Belag
Unterseite:  Alubeschichtung, Stahl
Plattenmaterial:  Calciumsulfat, Stahl
Feuerwiderstandsklasse: F30-A nach DIN 4102-2
  bzw. REI30 nach DIN EN  13501 - 2

Unterkonstruktion:
Rastermaß:  600 x 600 mm / 600 x 1200 mm
Stützen:  Stahl verzinkt,
  Stützenkopfauflage  ca. 60 mm
  Stützenstellung nach Schrankmaßen
Aufbauhöhe:  bis ca. 150 mm OKF
Tragprofile:  Stahl verzinkt, C-Profil
Stützenbefestigung:  Fußplatte am Unterboden verklebt
  bei Bedarf gedübelt

Schalldämmunterlage:
Schalldämmunterlagen:  aus Trittschalldämmplatten
  geeignet für statische Dauerbelastung
Größe:  je nach Abmessungen der Fußplatten
  der Stützenfüße
Dicke:  10 mm
Trittschallminderung:  Lw,r = 37 dB
Befestigung:  an Unterseite der Fußplatten der Stützenfüße geklebt
  mit geeignetem Kleber

Ausführung gemäß Planung in fertiger Leistung
Menge: 66,000 m2

**04.01.10 RR-Profilrahmen LK5 / H = 150 mm**
Zulage zu vorbeschriebenem Doppelboden LK5 / H=150mm für RR-Profilrahmen samt Stützen und Querstreben  zur Auflagerung von ELT - Verteilerschränken 80 cm / 100 cm

- Rahmengröße:  360 cm / 80 cm
- Anzahl Querstreben:  6 Stück (= 2x 3 Stück paarweise nebeneinander)
- Material:  Stahl verzinkt
- Rohrquerschnitt:  40 mm / 80 mm
- inklusive Anpassen der Stahlunterkonstruktion und  Herstellen der Aussparung
- ggfs. erforderliche Zuschnitte der Bodenplatten werden
  in gesonderter Position vergütet
- Einbau in Räumen nach Angabe ELT - Planung
- Gewicht EDV - Rack  je 200 kg - insgesamt 400 kg

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
Ausführung gemäß Planung in fertiger Leistung
Menge: 2,000 St

**04.01.11 Passplatten zu vorbeschriebenem Doppelboden**
Passplatten zu vorbeschriebenem Doppelboden
Zulage zu vorbeschriebenen Doppelböden

- alle Lastklassen
- alle Höhen für Passplatten in Anpassung an Raumabmessungen
  sowie an vorbeschriebene Rahmen durch passgenaue
  Plattenzuschnitte und entsprechende Stützenanordnung
- Abrechnung nach Zuschnittlängen

Ausführung gemäß Planung in fertiger Leistung
Menge: 86,000 m

**04.01.12 Anarbeiten Doppelboden Türleibungen; T = 50 cm**
Randverstärkung der Unterkonstruktion an allen Anschlüssen der Doppelböden zu aufgehenden und angrenzenden Bauteilen, etc nach statischen Erfordernissen

- Abrechnung nach Länge der aufgehenden und
  angrenzenden Bauteile
Menge: 9,000 m

**04.01.13 Abschottung im Hohlraum F30**
Abschottung im Hohlraum unter Türen

- alle Einzellängen
- alle Höhen von 50 mm bis 100 mm
- Anforderungen
*Feuerwiderstandsklasse F30  DIN 4102-2
*Schallschutz  Rw,p ≥ 32 dB

Ausführung gemäß Planung in fertiger Leistung
Menge: 9,000 m

**04.01.14 Bewegungsfuge Türschwelle**
Herstellen fachgerechter, sauberer Schallentkopplungsfugen,
als Schlitze im Türschwellenbereich unter einzubauenden Türblättern, geradlinig und vollkantig,
jew. durch gesamte Plattendicke d: ca. 20 mm,
Einlegen von Mineralwollestreifen, vollflächig, fehlstellenfrei, Fugenbreite b: 8 mm.
inkl. einschl. einseitigen Stützprofil als L-Profil.nach Erfordernis

Abrechnung nach Längenmaß

Liefern und Herstellen gemäß Planung  in fertiger Leistung
Menge: 9,000 m

#### 04.02 Doppelboden BP 02g; Nutzlast 5,0 kN/m²; EG

*Hinweis: Prämisse:*
Ausführungsbereich: Erdgeschoss
Typ:  BP 02g Doppelboden

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
Ausführungsort:

| Geschoss | Raum-Nr. | Bezeichnung | Fläche | Umfang |
| --- | --- | --- | --- | --- |
|  |  |  | m2 | m |
| EG | 0.11 | ELT | 8,4 | 11,9 |
|  | 0.12 | IT | 9,9 | 12,7 |

Alle Maßangaben sind ca. Angaben und eigenverantwortlich zu prüfen

Abbildungen, Planauszüge u. dgl. dienen der Unterstützung zur Erläuterung der entsprechenden Leistungen und als Hinweis auf entsprechende Planstellen. Sie befreien den Bieter nicht, die für diese Leistung im Originalmaßstab
zutreffenden Pläne oder Details  zu sichten und für die Kalkulation
heranzuziehen.

**04.02.01 Untergrund von grober Verschmutzung reinigen**
Reinigen des Untergrundes aus Stahlbeton von grober
Verschmutzung gemäß DIN 18354, Ziff. 4.2.6 und nach
besonderer Anordnung des Auftraggebers

- Anfallendes Material ist zu entsorgen
Menge: 19,000 m2

**04.02.02 Reinigen des Untergrundes durch Abkehren und Absaugen**
Reinigung des Untergrunds aus Stahlbeton zur Aufnahme
der nachbeschriebenen Sperrschichten und staubbindenden
Anstriche durch scharfes Abkehren und porentiefes Absaugen mit
Industriestaubsauger
- Anfallendes Material ist zu beseitigen
Menge: 19,000 m2

**04.02.03 Staubbindender Anstrich auf Stahlbeton-Bodenflächen**
Staubbindender Anstrich auf gereinigten Bodenflächen
aus Stahlbeton

- Material auf Dispersionsbasis
  * 1-komponentig
  * abriebfest
  * Farbe grau
- Ausführung vor Beginn der gebäudetechnischen Arbeiten

Ausführung gemäß Planung in fertiger Leistung
Menge: 19,000 m2

**04.02.04 Markieren Bodenstützen auf Anstrich**
Einmessen und dauerhaftes Markieren der Platzierung
der Doppelbodenstützen auf staubbindendem Anstrich
vor Beginn der gebäudetechnischen Arbeiten

Ausführung gemäß Planung in fertiger Leistung
Menge: 19,000 m2

**04.02.05 Reinigen staubbindender Anstrich nach TGA**
Reinigung staubbindender Anstrich nach Fertigstellung der gebäudetechnischen Arbeiten durch gründliches Absaugen mit Industriestaubsauger

- Anfallendes Material ist zu beseitigen
Menge: 19,000 m2

**04.02.06 Kontrolle staubbindender Anstrich nach TGA**
Kontrollgang nach Fertigstellung der gebäudetechnischen Arbeiten
zur Überprüfung der staubbindenden Anstriche auf
erhebliche defekte Stellen und Markieren für
anschließendes Aufmaß zusammen mit der Objektüberwachung
Menge: 19,000 m2

**04.02.07 Ausbesserung Schadstelle staubbindener Anstrich bis 500 cm2**
Ausbesserung von erheblichen defekten Stellen im
staubbindenden
 Anstrich mit gleichem Material
-  Größe der Schadstelle: bis 2500 cm2
Menge: 2,000 St

**04.02.08 Randdämmstreifen nicht brennbar**
Randstreifen nicht brennbar gemäß Planung zu angrenzenden aufgehenden Bauteilen liefern und in fertiger Leistung einbauen.
Anforderung Randdämmstreifen:
Material: Steinwolle

-  Baustoffklasse A1 nicht brennbar
-  Schmelzpunkt > 1000 °C
-  Dicke: 12 mm
-  Breite/ Höhe inkl. einzurechnenden Überstand h: mind. ca. 3 cm
  über OK  Fertigfußboden gem. Planung
  Höhe (Breite) h: bis ca. 20 cm,
-  Einbau dicht mit ausreichenden Stoßüberlappungen,
  ohne Fugen und  Fehlstellen, inkl. sämtlicher fachgerechter Eckausbildungen,
-  gegen Lageveränderung bei Estricheinbau gesichert, Einbau an allen aufgehenden Bauteilen.
-  Verschnitt ist mit einzurechnen

Abrechnung nach Längenmaß
Liefern und Herstellen gemäß Planung  in fertiger Leistung
Menge: 25,000 m

**04.02.09 Doppelboden BP 02g elektrostatisch ableitend, LH = ca. 130 mm**
Doppelboden BP 02g DIN EN 12825, elektrostatisch ableitend als Systemdoppelboden gemäß ZTV  3.7 entsprechend Planung liefern und herstellen.

Untergrund: Stahlbetonrohboden
Gesamtaufbauhöhe ca. 150 mm
Lichte Höhe:  ca. 130 mm ab OK Stb. bis UK DoBo-Platte
Lastklasse:  5 (5 kN)

bestehend aus:

Platte
Abmessungen:  600 x 600 mm
Plattendicke:  ca. 35 mm
Oberseite:  Holzwerkstoff  ohne Belag
Unterseite:  Alubeschichtung, Stahl
Plattenmaterial:  Calciumsulfat, Stahl
Feuerwiderstandsklasse: F30-A nach DIN 4102-2
  bzw. REI30 nach DIN EN  13501 - 2

Unterkonstruktion:
Rastermaß:  600 x 600 mm / 600 x 1200 mm
Stützen:  Stahl verzinkt,
  Stützenkopfauflage  ca. 60 mm
  Stützenstellung nach Schrankmaßen
Aufbauhöhe:  bis ca. 150 mm OKF
Tragprofile:  Stahl verzinkt, C-Profil
Stützenbefestigung:  Fußplatte am Unterboden verklebt
  bei Bedarf gedübelt

Schalldämmunterlage:
Schalldämmunterlagen:  aus Trittschalldämmplatten
  geeignet für statische Dauerbelastung
Größe:  je nach Abmessungen der Fußplatten
  der Stützenfüße
Dicke:  10 mm
Trittschallminderung:  Lw,r = 37 dB
Befestigung:  an Unterseite der Fußplatten der Stützenfüße geklebt
  mit geeignetem Kleber

Ausführung gemäß Planung in fertiger Leistung
Menge: 19,000 m2

**04.02.10 Passplatten zu vorbeschriebenem Doppelboden**
Passplatten zu vorbeschriebenem Doppelboden
Zulage zu vorbeschriebenen Doppelböden

- alle Lastklassen
- alle Höhen für Passplatten in Anpassung an Raumabmessungen
  sowie an vorbeschriebene Rahmen durch passgenaue
  Plattenzuschnitte und entsprechende Stützenanordnung
- Abrechnung nach Zuschnittlängen

Ausführung gemäß Planung in fertiger Leistung
Menge: 25,000 m

**04.02.11 Anarbeiten Doppelboden Türleibungen; T = 50 cm**
Randverstärkung der Unterkonstruktion an allen Anschlüssen der Doppelböden zu aufgehenden und angrenzenden Bauteilen, etc nach statischen Erfordernissen

- Abrechnung nach Länge der aufgehenden und
  angrenzenden Bauteile
Menge: 2,000 m

**04.02.12 Abschottung im Hohlraum F30**
Abschottung im Hohlraum unter Türen

- alle Einzellängen
- alle Höhen von 50 mm bis 100 mm
- Anforderungen
*Feuerwiderstandsklasse F30  DIN 4102-2
*Schallschutz  Rw,p ≥ 32 dB

Ausführung gemäß Planung in fertiger Leistung
Menge: 2,000 m

**04.02.13 Bewegungsfuge Türschwelle**
Herstellen fachgerechter, sauberer Schallentkopplungsfugen,
als Schlitze im Türschwellenbereich unter einzubauenden Türblättern,
geradlinig und vollkantig,
jew. durch gesamte Plattendicke d: ca. 20 mm,
Einlegen von Mineralwollestreifen, vollflächig, fehlstellenfrei,
Fugenbreite b: 8 mm.
inkl. einschl. einseitigen Stützprofil als L-Profil.nach Erfordernis

Abrechnung nach Längenmaß

Liefern und Herstellen gemäß Planung  in fertiger Leistung
Menge: 2,000 m

#### 04.03 Doppelboden Sonstiges

**04.03.01 Sicherheitsabdeckungen für Bodenöffnungen**
Bodenöffnungen mit Abdeckungen nach Wahl des AN durchtrittssicher mit Sicherung vor Verrutschen, abdecken
Menge: 10,000 St

**04.03.02 Schlitz in vorbeschriebenen Doppelbodenplatten**
- Breite: 50 mm
- Einzellängen ca. 185 cm
- inklusive Anpassen der Unterkonstruktion durch
  Anordnung von Stützen beidseitig
- Kanten entgratet und umlaufend mit verzinktem
  Stahlblechwinkel eingefasst
- Schnittflächen versiegelt
Menge: 10,000 m

**04.03.03 Herstellen runde Aussparung, 50mm**
Herstellen runde Aussparung in Hohlboden zur Durchführung von TGA-Bauteilen
- Durchmesser: bis 50 mm
- Kanten entgratet
- Schnittstellen versiegelt
Menge: 25,000 St

**04.03.04 Herstellen runde Aussparung, 150mm**
Herstellen runde Aussparung in Hohlboden zur Durchführung von TGA-Bauteilen

- Durchmesser: 51 mm bis 150 mm
- Kanten entgratet
- Schnittstellen versiegelt
Menge: 10,000 St

**04.03.05 Herstellen rechteckige Aussparung, bis 100cm2**
Herstellen rechteckige Aussparung in Hohlboden zur Durchführung von TGA-Bauteilen

- Größe: bis 100 cm2
- Kanten entgratet
- Schnittstellen versiegelt
Menge: 10,000 St

**04.03.06 Herstellen rechteckige Aussparung, bis 500cm2**
- Größe: 101 cm2 bis 500 cm2
- Kanten entgratet
- Schnittstellen versiegelt
Menge: 5,000 St

**04.03.07 Herstellen rechteckige Aussparung, bis 1.500cm2**
Herstellen rechteckige Aussparung in Hohlboden zur Durchführung von TGA-Bauteilen

- Größe: 501 cm2 bis 1.500 cm2
- Kanten entgratet
- Schnittstellen versiegelt
Menge: 3,000 St

**04.03.08 Überbrückungsträger 1 entfallende Stütze**
Überbrückungsträger zur Überbrückung von einer entfallenden Stütze.
Menge: 10,000 St

**04.03.09 Überbrückungsträger 2 entfallende Stützen**
Überbrückungsträger zur Überbrückung von zwei entfallenden Stützen
Menge: 5,000 St

**04.03.10 Herstellen Schwindfugen**
Herstellen von Schwind-/Scheinfugen in Estrichen
Menge: 30,000 m

**04.03.11 Verschließen Schwindfugen für bauseitige Bodenbeläge**
Kraftschlüssig Verschließen der Schwind-/Scheinfugen in
Calciumsulfatestrichen für bauseitige Bodenbeläge

Ausführung nicht im Zuge der Hauptarbeiten und nach
Abruf durch den AG
Menge: 30,000 m

**04.03.12 Zulage zu DoBo für Oberbelag**
Mehrpreis für nachträglich entschiedenen Oberbelag auf Doppelboden,
inklusive Zuschnitte, Schnittverluste, Grundierung, Kleber usw. in kompletter
Leistung, als Zulage

Bodenbelag - Kautschuk
Menge: 20,000 m2

**04.03.13 Aushebewerkzeug**
Aushebewerkzeug für vorbeschriebenen Doppelboden
komplett mit  Aufbewahrungskasten für Wandmontage
Menge: 3,000 St

### 05 ARBEITEN GEGEN NACHWEIS

#### 05.01 Lohnkosten

*Hinweis: Vorbemerkungen*
Der Bieter bestätigt, daß die aufgeführten
Stundensätze unter Beachtung der preisrechtlichen Vorschriften
ermittelt worden sind und die üblichen
Berechnungsmerkmale vollständig beinhalten.
Mit den Stundensätzen ist folgendes abgegolten:
-  Tariflohn bzw. tatsächlich gezahlter Lohn
-  Zuschläge für vom Auftragnehmer zu vertretende Überstunden, Nacht-,
  Sonn- und Feiertagsarbeit
-  Entgelt für die üblichen Wegezeiten
-  Lohnnebenkosten (z.B. Auslösung, Fahrgeld, Personaltransportkosten,
  Verpflegungszuschuss, Übernachtungskosten etc.)
-  Aufsichtspersonal, sofern nicht gesondert auszuweisen und vom
  Auftraggeber speziell angefordert
-  Sozialaufwand (Arbeitgeberanteil)
-  Gemeinkosten der Baustelle
-  allgemeine Geschäftskosten
-  vermögensbildende Maßnahmen
-  Vorhaltekosten für Werkzeug und Kleingeräte
-  Verschleiß- und Betriebskosten für Werkzeug und Kleingeräte,
- An- und Abfahrten zur Baustelle,
-  Wagnis und Gewinn
Leistungen im Stundenlohn werden grundsätzlich nur dann vergütet, wenn sie vor ihrem Beginn vereinbart werden.

Die Einheitspreise beinhalten die Kleingeräte einschließlich Hilfs- und Betriebsstoffe, sowie AV+RepKo und alle erforderlichen Einsatzmittel wie
Bohrer, Meissel, Schleifscheiben etc.

**05.01.01 Polier**
Stundenlohnarbeiten Polier
auf Anordnung des AG ausführen,
Menge: 5,000 h

**05.01.02 Spezialbaufacharbeiter / in**
Stundenlohnarbeiten durch Spezialbaufacharbeiter/-in
auf Anordnung des AG ausführen,
Menge: 5,000 h

**05.01.03 Baufacharbeiter / in**
Stundenlohnarbeiten durch Baufacharbeiter/-in
auf Anordnung des AG ausführen,
Menge: 10,000 h

**05.01.04 Bauwerker / in**
Stundenlohnarbeiten durch Bauwerker/-in
auf Anordnung des AG ausführen,
Menge: 20,000 h
